# Tapete metálico

- Propriedade do ficheiro: CYPE INGENIEROS, S.A.
- Formato: FIEBDC-3/2002
- Âmbito geográfico: Cabo Verde
- Moeda: CVE
- Custos indirectos: 3.00 %
- IVA: 15.00 %

## R Revestimentos

### RS Pavimentos

#### RSF Carpetes e tapetes

**RSF010** m² Tapete metálico.
Tapete formado por perfis de alumínio, de 54 mm de largura, unidos entre si através cabo de aço inoxidável, distância entre perfis 5 mm, acabamento superficial com escovas de nylon de cor preto, espessura total 25 mm, uso interior e exterior, enrolável, instalado em caixa de pavimento formado por fosso de 17 a 25 mm de profundidade (não incluído neste preço). Inclusive preparação da superfície suporte.
Inclui: Preparação da superfície suporte. Colocação do tapete.
Critério de medição de projecto: Superfície medida segundo documentação gráfica de Projecto.
Critério de medição de obra: Medir-se-á a superfície realmente executada segundo especificações de Projecto.

| Código | Un | Descrição | Rendimento | Preço | Importância |
|---|---|---|---|---|---|
| mt18fel100nhb | m² | Tapete formado por perfis de alumínio, de 54 mm de largura, unidos entre si através cabo de aço inoxidável, distância entre perfis 5 mm, acabamento superficial com escovas de nylon de cor preto, espessura total 25 mm, uso interior e exterior, enrolável, para instalar em caixa de pavimento formado por fosso de 17 a 25 mm de profundidade. (material) | 1.000 | 79932.34 | 79932.34 |
| mo027 | h | Oficial de 1ª instalador de alcatifas e revestimentos têxteis. (mão de obra) | 0.092 | 606.72 | 55.82 |
| mo065 | h | Ajudante de instalador de alcatifas e revestimentos têxteis. (mão de obra) | 0.092 | 389.07 | 35.79 |
| % | % | Custos directos complementares | 2 % | 80023.95 | 1600.48 |
|  |  | Custos directos |  |  | 81624.43 |
