# Pavimento vinílico heterogéneo, em placas

- Propriedade do ficheiro: CYPE INGENIEROS, S.A.
- Formato: FIEBDC-3/2002
- Âmbito geográfico: Cabo Verde
- Moeda: CVE
- Custos indirectos: 3.00 %
- IVA: 15.00 %

## R Revestimentos

### RS Pavimentos

#### RSS De borracha, de linóleo e vinílicos

**RSS041** m² Pavimento vinílico heterogéneo, em placas.
Pavimento vinílico heterogéneo cor a escolher, Classe 31: Comercial moderado, fornecido em placas de 455x455x3 mm. Colocação em obra: com adesivo à base de copolímeros acrílicos modificados em dispersão aquosa, sobre camada fina de nivelação.
Critérios considerados na determinação do preço da unidade de obra: O preço não inclui a camada fina de nivelação.
Inclui: Implantação e recorte do pavimento. Aplicação da cola. Colocação do pavimento. Resolução de encontros e pontos singulares. Eliminação e limpeza do material sobrante. Limpeza final do pavimento.
Critério de medição de projecto: Superfície útil, medida segundo documentação gráfica de Projecto, descontando as aberturas de superfície maior de 1 m².
Critério de medição de obra: Medir-se-á a superfície realmente executada segundo especificações de Projecto, descontando as aberturas de superfície maior de 1 m².

| Código | Un | Descrição | Rendimento | Preço | Importância |
|---|---|---|---|---|---|
| mt18adq020a | kg | Adesivo à base de copolímeros acrílicos modificados em dispersão aquosa, sem dissolventes, cor bege, para aplicar em interiores, para a colagem de pavimentos de PVC, linóleo e alcatifa. (material) | 0.375 | 668.82 | 250.81 |
| mt18pve010qdF | m² | Placa heterogénea de PVC, para interior, cor a escolher, de 455x455x3 mm, Classe 31: Comercial moderado segundo EN ISO 10874, bactericida, Euroclasse B-s2, d0 de reacção ao fogo, segundo NP EN 13501-1. (material) | 1.050 | 1981.10 | 2080.16 |
| op00tra010 |  | Traçador de juntas. | 1.000 | 0.00 | 0.00 |
| op00cor040 |  | Cortadora de rebordos. | 1.000 | 0.00 | 0.00 |
| mo026 | h | Oficial de 1ª instalador de revestimentos flexíveis. (mão de obra) | 0.275 | 627.12 | 172.46 |
| mo064 | h | Ajudante de instalador de revestimentos flexíveis. (mão de obra) | 0.137 | 402.07 | 55.08 |
| % | % | Custos directos complementares | 2 % | 2558.51 | 51.17 |
|  |  | Custos directos |  |  | 2609.68 |
