# Tecto falso amovível, situado a uma altura menor de 4 m, de painel acústico de lã de rocha, composto por módulos de 600x600x40 mm, acabamento liso em cor branca para perfis à vista T 24

- Propriedade do ficheiro: CYPE INGENIEROS, S.A.
- Formato: FIEBDC-3/2002
- Âmbito geográfico: Cabo Verde
- Custos indirectos: 3.00 %
- IVA: 15.00 %

## R Revestimentos

### RT Tectos falsos

#### RTF De fibras minerais

**RTF010** m² Tecto falso amovível, situado a uma altura menor de 4 m, de painel acústico de lã de rocha, composto por módulos de 600x600x40 mm, acabamento liso em cor branca para perfis à vista T 24.
Fornecimento e montagem de tecto falso amovível, situado a uma altura menor de 4 m, constituído por painel acústico autoportante de lã de rocha, composto por módulos de 600x600x40 mm, com a face à vista revestida com um véu mineral, acabamento liso em cor branca com canto recto para perfis à vista T 24, suspenso da laje através de perfis, compreendendo perfis primários, secundários e angulares de remate fixados ao tecto através de varetas de aço galvanizado. Incluindo p/p de varetas de aço galvanizado e acessórios de fixação, completamente instalado.
Inclui: Marcação dos eixos da malha modular. Nivelamento e colocação dos perfis perimetrais. Marcação dos perfis principais da malha. Sinalização dos pontos de ancoragem à laje. Nivelamento e fixação dos perfis principais e secundários da malha. Colocação das placas.
Critério de medição de projecto: Superfície medida entre paramentos, segundo documentação gráfica de Projecto, sem descontar aberturas para instalações.
Critério de medição de obra: Medir-se-á a superfície realmente executada segundo especificações de Projecto, sem descontar aberturas para instalações.

| Código | Un | Descrição | Rendimento | Preço | Importância |
|---|---|---|---|---|---|
| mt12pag010v | m² | Painel acústico autoportante de lã mineral, de resistência térmica 1,07 m²°C/W, Euroclasse A1 de reacção ao fogo, composto por módulos de 600x600x40 mm, com a face à vista revestida com um véu mineral, acabamento liso em cor branca com canto recto para perfis à vista T 24. (material) | 1.050 | 35.41 | 37.18 |
| mt12pfr010a | m | Perfil primário em T de 24x38x3600 mm, de aço galvanizado laminado, com a face à vista revestida com uma lâmina de alumínio acabamento lacado em cor branca, segundo EN 13964. (material) | 0.700 | 1.23 | 0.86 |
| mt12pfr010g | m | Perfil secundário em T de 24x38x600 mm, de aço galvanizado laminado, com a face à vista revestida com uma lâmina de alumínio acabamento lacado em cor branca, segundo EN 13964. (material) | 1.500 | 1.23 | 1.85 |
| mt12pfr010j | m | Perfil angular em L de 24x24x3000 mm, de aço galvanizado laminado, com a face à vista revestida com uma lâmina de alumínio acabamento lacado em cor branca, segundo EN 13964. (material) | 0.400 | 1.00 | 0.40 |
| mt12fac020b | Ud | Varão metálico de aço galvanizado de 6 mm de diâmetro. (material) | 2.000 | 0.45 | 0.90 |
| mt12fac050 | Ud | Acessórios para a colocação de tectos falsos amovíveis. (material) | 1.000 | 2.26 | 2.26 |
| op00fre010 |  | Fresadora. | 1.000 | 0.00 | 0.00 |
| op00ato010 |  | Aparafusadora. | 1.000 | 0.00 | 0.00 |
| mo015 | h | Oficial de 1ª montador de tectos falsos. (mão de obra) | 0.286 | 3.85 | 1.10 |
| mo082 | h | Ajudante de montador de tectos falsos. (mão de obra) | 0.286 | 2.35 | 0.67 |
| % | % | Custos directos complementares | 2 % | 45.22 | 0.90 |
|  |  | Custos directos |  |  | 46.12 |
