# Ripa de 28x28 mm de secção

- Propriedade do ficheiro: CYPE INGENIEROS, S.A.
- Formato: FIEBDC-3/2002
- Âmbito geográfico: Cabo Verde
- Moeda: CVE
- Custos indirectos: 3.00 %
- IVA: 15.00 %

## R Revestimentos

### RT Tectos falsos

#### RTM Contínuos, de madeira

**RTM042** m Ripa de 28x28 mm de secção, de madeira de pinho tratada em autoclave, com classe de risco 4, fixada com parafusos de 20 mm de diâmetro e 45 mm de comprimento, de aço inoxidável, com anilhas a o muro de alvenaria; para remate lateral de tecto falso contínuo suspenso, para exterior, de réguas de madeira maciça, com bordo com ligação macho-fêmea, situado a uma altura menor de 4 m. Inclusive parafusos para a fixação das ripas.
Ripa de 28x28 mm de secção, de madeira de pinho tratada em autoclave, com classe de risco 4, fixada com parafusos de 20 mm de diâmetro e 45 mm de comprimento, de aço inoxidável, com anilhas a o muro de alvenaria; para remate lateral de tecto falso contínuo suspenso, para exterior, de réguas de madeira maciça, com bordo com ligação macho-fêmea, situado a uma altura menor de 4 m. Inclusive parafusos para a fixação das ripas.
Inclui: Marcação da disposição das peças segundo o seu comprimento. Corte das peças para uniões, esquinas e cantos. Fixação das ripas à superfície suporte.
Critério de medição de projecto: Comprimento medido segundo documentação gráfica de Projecto. Não foi incrementada a medição por perdas, uma vez que na composição se considerou 5% a mais.
Critério de medição de obra: Medir-se-á o comprimento realmente executado segundo especificações de Projecto.
Critérios considerados na determinação do preço da unidade de obra: O preço inclui a resolução de encontros e pontos singulares.

| Código | Un | Descrição | Rendimento | Preço | Importância |
|---|---|---|---|---|---|
| mt07mee203a | m | Ripa de 28x28 mm de secção, de madeira de pinho tratada em autoclave, com classe de risco 4 segundo NP EN 335. (material) | 1.050 | 126.55 | 132.88 |
| mt07emr406a | Ud | Parafuso de 20 mm de diâmetro e 45 mm de comprimento, de aço inoxidável, para utilização exterior. (material) | 2.500 | 18.74 | 46.85 |
| op00cep010 |  | Plainas. | 1.000 | 0.00 | 0.00 |
| op00tro010 |  | Cortadora de disco para bancada. | 1.000 | 0.00 | 0.00 |
| op00ato010 |  | Aparafusadora. | 1.000 | 0.00 | 0.00 |
| op00tal010 |  | Berbequim. | 1.000 | 0.00 | 0.00 |
| mo082 | h | Ajudante de montador de tectos falsos. (mão de obra) | 0.023 | 292.26 | 6.72 |
| % | % | Custos directos complementares | 2 % | 186.45 | 3.73 |
|  |  | Custos directos |  |  | 190.18 |
