# Forno eléctrico

- Propriedade do ficheiro: CYPE INGENIEROS, S.A.
- Formato: FIEBDC-3/2002
- Âmbito geográfico: Cabo Verde
- Moeda: CVE
- Custos indirectos: 3.00 %
- IVA: 15.00 %

## S Equipamentos fixos e sinalização

### SC Cozinhas/lavandarias

#### SCE Electrodomésticos

**SCE040** Ud Forno eléctrico.
Forno eléctrico, multifunção, desenho rústico. Totalmente montado, instalado, ligado e verificado.
Inclui: Marcação através de molde. Fixação em paramento com elementos de ancoragem. Colocação do aparelho. Ligação à rede eléctrica.
Critério de medição de projecto: Número de unidades previstas, segundo documentação gráfica de Projecto.
Critério de medição de obra: Medir-se-á o número de unidades realmente colocadas segundo especificações de Projecto.

| Código | Un | Descrição | Rendimento | Preço | Importância |
|---|---|---|---|---|---|
| mt32hok010d | Ud | Forno eléctrico encastrável, multifunção, desenho rústico. Segundo NP EN 60335-1. (material) | 1.000 | 76135.72 | 76135.72 |
| mo003 | h | Oficial de 1ª electricista. (mão de obra) | 0.229 | 567.64 | 129.99 |
| mo102 | h | Ajudante de electricista. (mão de obra) | 0.229 | 353.55 | 80.96 |
| % | % | Custos directos complementares | 2 % | 76346.67 | 1526.93 |
|  |  | Custos directos |  |  | 77873.60 |
