# Pintura com tinta plástica sobre paramento vertical em campos desportivos

- Propriedade do ficheiro: CYPE INGENIEROS, S.A.
- Formato: FIEBDC-3/2002
- Âmbito geográfico: Cabo Verde
- Moeda: CVE
- Custos indirectos: 3.00 %
- IVA: 15.00 %

## U Infra-estruturas no logradouro

### UD Recintos desportivos

#### UDV Revestimentos

**UDV020** m² Pintura com tinta plástica sobre paramento vertical em campos desportivos.
Aplicação manual de duas demãos de tinta plástica, anti-deslizante, cor verde, acabamento acetinado, textura lisa, a primeira demão diluída com 20% de água e a seguinte diluída com 5% de água ou não diluída, (rendimento: 0,12 l/m² cada demão); sobre paramento vertical de betão, para campo de paddle.
Critérios considerados na determinação do preço da unidade de obra: O preço inclui a protecção dos elementos da envolvente que possam ser afectados durante os trabalhos.
Inclui: Preparação e limpeza prévia do suporte. Preparação da mistura. Aplicação de uma demão de primário e uma demão de acabamento.
Critério de medição de projecto: Superfície medida segundo documentação gráfica de Projecto.
Critério de medição de obra: Medir-se-á a superfície realmente executada segundo especificações de Projecto.

| Código | Un | Descrição | Rendimento | Preço | Importância |
|---|---|---|---|---|---|
| mt27pdp010j | kg | Tinta plástica, à base de resinas acrílicas puras emulsionadas em água, cor verde, acabamento acetinado, textura lisa, resistente à intempérie, impermeável à água da chuva e permeável ao vapor de água e anti-deslizante; para aplicar com trincha, rolo ou pistola. (material) | 0.240 | 977.71 | 234.65 |
| mo038 | h | Oficial de 1ª pintor. (mão de obra) | 0.115 | 627.12 | 72.12 |
| mo076 | h | Ajudante de pintor. (mão de obra) | 0.115 | 402.07 | 46.24 |
| % | % | Custos directos complementares | 2 % | 353.01 | 7.06 |
|  |  | Custos directos |  |  | 360.07 |
