# Limpa fundos automático para piscina, hidráulico

- Propriedade do ficheiro: CYPE INGENIEROS, S.A.
- Formato: FIEBDC-3/2002
- Âmbito geográfico: Cabo Verde
- Moeda: CVE
- Custos indirectos: 3.00 %
- IVA: 15.00 %

## U Infra-estruturas no logradouro

### UP Piscinas

#### UPE Equipamentos

**UPE050** Ud Limpa fundos automático para piscina, hidráulico.
Limpa fundos automático para piscina, hidráulico, formado por: mangueira autoflutuante para ligar à tomada de aspiração ou ao skimmer da piscina. Totalmente montado e testado pela empresa instaladora.
Inclui: Montagem.
Critério de medição de projecto: Número de unidades previstas, segundo documentação gráfica de Projecto.
Critério de medição de obra: Medir-se-á o número de unidades realmente executadas segundo especificações de Projecto.

| Código | Un | Descrição | Rendimento | Preço | Importância |
|---|---|---|---|---|---|
| mt47pep050d | Ud | Limpa fundos automático para piscina, hidráulico, formado por: mangueira autoflutuante para ligar à tomada de aspiração ou ao skimmer da piscina. (material) | 1.000 | 44433.16 | 44433.16 |
| mo080 | h | Ajudante de montador. (mão de obra) | 0.115 | 292.26 | 33.61 |
| % | % | Custos directos complementares | 2 % | 44466.77 | 889.34 |
|  |  | Custos directos |  |  | 45356.11 |
