# Limpa fundos automático para piscina, eléctrico, com 18 m³/h de caudal de aspiração

- Propriedade do ficheiro: CYPE INGENIEROS, S.A.
- Formato: FIEBDC-3/2002
- Âmbito geográfico: Cabo Verde
- Moeda: CVE
- Custos indirectos: 3.00 %
- IVA: 15.00 %

## U Infra-estruturas no logradouro

### UP Piscinas

#### UPE Equipamentos

**UPE050** Ud Limpa fundos automático para piscina, eléctrico, com 18 m³/h de caudal de aspiração.
Limpa fundos automático para piscina, eléctrico, com 18 m³/h de caudal de aspiração, formado por: filtros, motor de aspiração e rodas. Totalmente montado e testado pela empresa instaladora.
Inclui: Montagem.
Critério de medição de projecto: Número de unidades previstas, segundo documentação gráfica de Projecto.
Critério de medição de obra: Medir-se-á o número de unidades realmente executadas segundo especificações de Projecto.

| Código | Un | Descrição | Rendimento | Preço | Importância |
|---|---|---|---|---|---|
| mt47pep050e | Ud | Limpa fundos automático para piscina, eléctrico, com 18 m³/h de caudal de aspiração, formado por: filtros, motor de aspiração e rodas. (material) | 1.000 | 79720.72 | 79720.72 |
| mo080 | h | Ajudante de montador. (mão de obra) | 0.115 | 292.26 | 33.61 |
| % | % | Custos directos complementares | 2 % | 79754.33 | 1595.09 |
|  |  | Custos directos |  |  | 81349.42 |
