# Projector de luz branca, de plástico, de cor branca, de 24 W de potência, 288 led, alimentação a 12 Vcc, protecção IP675, para piscina pré-fabricada

- Propriedade do ficheiro: CYPE INGENIEROS, S.A.
- Formato: FIEBDC-3/2002
- Âmbito geográfico: Cabo Verde
- Moeda: CVE
- Custos indirectos: 3.00 %
- IVA: 15.00 %

## U Infra-estruturas no logradouro

### UP Piscinas

#### UPI Iluminação

**UPI021** Ud Projector de luz branca, de plástico, de cor branca, de 24 W de potência, 288 led, alimentação a 12 Vcc, protecção IP675, para piscina pré-fabricada.
Projector de luz branca, de plástico, de cor branca, de 24 W de potência, 288 led, alimentação a 12 Vcc, protecção IP675, para piscina pré-fabricada, com fixação através de cruz, buchas e parafusos. Inclusive acessórios, ganchos e material auxiliar. Totalmente montado, ligado e verificado.
Inclui: Marcação. Montagem e fixação. Ligação.
Critério de medição de projecto: Número de unidades previstas, segundo documentação gráfica de Projecto.
Critério de medição de obra: Medir-se-á o número de unidades realmente executadas segundo especificações de Projecto.

| Código | Un | Descrição | Rendimento | Preço | Importância |
|---|---|---|---|---|---|
| mt47pil030r | Ud | Projector de luz branca, de plástico, de cor branca, de 24 W de potência, 288 led, alimentação a 12 Vcc, protecção IP675, para piscina pré-fabricada, com fixação através de cruz, buchas e parafusos. (material) | 1.000 | 37532.45 | 37532.45 |
| mt34www011 | Ud | Material auxiliar para instalação de dispositivo de iluminação. (material) | 1.000 | 138.24 | 138.24 |
| mo003 | h | Oficial de 1ª electricista. (mão de obra) | 0.461 | 472.00 | 217.59 |
| mo102 | h | Ajudante de electricista. (mão de obra) | 0.461 | 291.76 | 134.50 |
| % | % | Custos directos complementares | 2 % | 38022.78 | 760.46 |
|  |  | Custos directos |  |  | 38783.24 |
