# Complemento do sistema de pavimentação exterior CIVIS'AGORA "TAU CERÁMICA"

- Propriedade do ficheiro: CYPE INGENIEROS, S.A.
- Formato: FIEBDC-3/2002
- Âmbito geográfico: Cabo Verde
- Custos indirectos: 3.00 %
- IVA: 15.00 %

## U Infra-estruturas no logradouro

### UX Pavimentos

#### UXG Cerâmicos/grés

**UXG110** Ud Complemento do sistema de pavimentação exterior CIVIS'AGORA "TAU CERÁMICA", para tampa de caixa de ramal de ligação, de 40x40 cm, formada por bastidor de aço galvanizado com integração de um ladrilho de grés porcelânico série CIVIS'AGORA "TAU CERÁMICA", cor a escolher, de 40x40 cm e 15 mm de espessura, tudo assente com cimento cola melhorado, C2 TE S1, com deslizamento reduzido e tempo de colocação ampliado T200 Flex-Porcelánico "TAU CERÁMICA", enchimento de juntas com argamassa técnica colorida, C G2, Line-Fix "TAU CERÁMICA", para enchimento de juntas de ladrilhos cerâmicos, com junta de entre 3 e 15 mm e limpeza final com limpador químico Desin-Cer "TAU CERÁMICA".
Fornecimento e colocação de complemento do sistema de pavimentação exterior CIVIS'AGORA "TAU CERÁMICA", para tampa de caixa de ramal de ligação, de 40x40 cm, formada por bastidor de aço galvanizado com integração de um ladrilho de grés porcelânico série CIVIS'AGORA "TAU CERÁMICA", cor a escolher, de 40x40 cm e 15 mm de espessura, tudo assente com cimento cola melhorado, C2 TE S1, com deslizamento reduzido e tempo de colocação ampliado T200 Flex-Porcelánico "TAU CERÁMICA", enchimento de juntas com argamassa técnica colorida, C G2, Line-Fix "TAU CERÁMICA", para enchimento de juntas de ladrilhos cerâmicos, com junta de entre 3 e 15 mm e limpeza final com limpador químico Desin-Cer "TAU CERÁMICA".
Inclui: Colocação das peças com cimento cola. Enchimento das juntas. Limpeza final.
Critério de medição de projecto: Número de unidades previstas, segundo documentação gráfica de Projecto.
Critério de medição de obra: Medir-se-á o número de unidades realmente colocadas segundo especificações de Projecto.

| Código | Un | Descrição | Rendimento | Preço | Importância |
|---|---|---|---|---|---|
| mt18bct040a | Ud | Tampa para caixa de ramal de ligação, de 40x40 cm, formada por bastidor de aço galvanizado com integração de ladrilho de grés porcelânico série CIVIS'AGORA "TAU CERÁMICA", em cor a escolher e decoração por gravação através de laser, com coeficiente de absorção de água E<5%, grupo BIa, de 40x40 cm, 15 mm de espessura, com acabamento em relevo Toe Clearance e desenho estrutural Strongrib, no reverso do ladrilho; carga de ruptura maior que 5 kN, segundo NP EN ISO 10545-4; resistência ao deslizamento maior que 45 segundo ENV 12633; resistente à geada; resistente a agentes químicos, segundo NP EN ISO 10545-13; resistente às manchas, segundo NP EN ISO 10545-14. (material) | 1.000 | 295.79 | 295.79 |
| mt09mtc010j | kg | Cimento cola melhorado, C2 TE S1, com deslizamento reduzido e tempo de colocação ampliado T200 Flex-Porcelánico, segundo NP EN 12004, "TAU CERÁMICA", para a colocação em camada fina do pavimentos e revestimentos de material cerâmico em interiores e exteriores, composto por cimentos de alta resistência, inertes seleccionados e alto conteúdo de resinas sintéticas. (material) | 0.960 | 0.56 | 0.54 |
| mt09mtc020b | kg | Argamassa técnica colorida, C G2, Line-Fix "TAU CERÁMICA", para enchimento de juntas de ladrilhos cerâmicos, com junta de entre 3 e 15 mm, segundo NP EN 12004, "TAU CERÁMICA". (material) | 0.400 | 1.12 | 0.45 |
| mt09mtc100 | l | Limpador químico Desin-Cer Ext "TAU CERÁMICA", desencrustante de restos de cimento sobre qualquer superfície. (material) | 0.016 | 1.18 | 0.02 |
| op00sie030 |  | Serra de disco de diamante, para mesa de trabalho, de corte húmido. | 1.000 | 0.00 | 0.00 |
| mo023 | h | Oficial de 1ª ladrilhador. (mão de obra) | 0.057 | 3.72 | 0.21 |
| mo061 | h | Ajudante de ladrilhador. (mão de obra) | 0.057 | 2.35 | 0.13 |
| % | % | Custos directos complementares | 2 % | 297.14 | 5.94 |
|  |  | Custos directos |  |  | 303.08 |
