# Superfície acessível de areia granítica estabilizada com grelha alveolar de polietileno de alta densidade estável aos raios UV

- Propriedade do ficheiro: CYPE INGENIEROS, S.A.
- Formato: FIEBDC-3/2002
- Âmbito geográfico: Cabo Verde
- Custos indirectos: 3.00 %
- IVA: 15.00 %

## U Infra-estruturas no logradouro

### UX Pavimentos

#### UXS Sintéticos

**UXS020** m² Superfície acessível de areia granítica estabilizada com grelha alveolar de polietileno de alta densidade estável aos raios UV.
Execução de superfície acessível areia granítica através da execução de uma camada drenante de brita de 15 cm de espessura e uma camada de nivelação de areia de 4 cm de espessura, sobre a qual se dispõe uma grelha alveolar de polietileno de alta densidade estável aos raios UV, de 50x42x4,5 cm, cor verde, para a estabilização do inerte. Enchimento das células com areia granítica. Inclusive p/p de nivelação prévia, espalhamento, humidificação, juntas de dilatação entre grelhas cada 30 m² e limpeza.
Inclui: Transporte e descarga do material ao local de trabalho. Colocação do material de drenagem numa camada de espessura uniforme. Colocação do material de nivelamento numa camada de espessura uniforme. Disposição das grelhas alveolares. Enchimento das células com gravilha.
Critério de medição de projecto: Superfície medida segundo documentação gráfica de Projecto.
Critério de medição de obra: Medir-se-á a superfície realmente executada segundo especificações de Projecto.

| Código | Un | Descrição | Rendimento | Preço | Importância |
|---|---|---|---|---|---|
| mt01ard030b | t | Brita filtrante não seleccionada. (material) | 0.330 | 9.13 | 3.01 |
| mt01ara010 | m³ | Areia de 0 a 5 mm de diâmetro. (material) | 0.048 | 11.55 | 0.55 |
| mt18rad010a | m² | Grelha alveolar de polietileno de alta densidade estável aos raios UV, de 50x42x4,5 cm, cor verde, para execução de superfícies transitáveis com relva ou inerte. (material) | 1.050 | 17.17 | 18.03 |
| mt01arp040b | m³ | Areia granítica seleccionada de britagem, cor, de 0 a 5 mm de diâmetro. (material) | 0.060 | 23.78 | 1.43 |
| mq01pan070b | h | Mini pá carregadora sobre pneus, de 52 kW/1 m³ kW. (equipamento) | 0.050 | 24.48 | 1.22 |
| mo041 | h | Oficial de 1ª construção de obra civil. (mão de obra) | 0.093 | 3.72 | 0.35 |
| mo087 | h | Ajudante de construção de obra civil. (mão de obra) | 0.205 | 2.35 | 0.48 |
| mo040 | h | Oficial de 1ª jardineiro. (mão de obra) | 0.114 | 3.72 | 0.42 |
| mo115 | h | Operário jardineiro. (mão de obra) | 0.228 | 2.26 | 0.52 |
| % | % | Custos directos complementares | 2 % | 26.01 | 0.52 |
|  |  | Custos directos |  |  | 26.53 |
