# Perímetro para pavimento de segurança

- Propriedade do ficheiro: CYPE INGENIEROS, S.A.
- Formato: FIEBDC-3/2002
- Âmbito geográfico: Cabo Verde
- Custos indirectos: 3.00 %
- IVA: 15.00 %

## U Infra-estruturas no logradouro

### UX Pavimentos

#### UXS Sintéticos

**UXS031** m Perímetro para pavimento de segurança, realizado com placa elástica de segurança e protecção contra quedas, de borracha reciclada, com o bordo biselado, cor castanho, de 1000x250x80 mm, colado à base com cola especial de poliuretano bicomponente.
Fornecimento e instalação de perímetro para pavimento de segurança, realizado com placa elástica de segurança e protecção contra quedas, com o bordo biselado, cor castanho, de 1000x250x80 mm, composta por resinas de poliuretano, borracha reciclada triturada e pigmentos. Incluindo p/p de cola especial de poliuretano bicomponente, para colar os ladrilhos à superfície base de betão, asfalto ou base granular compactada (não incluída neste preço). Totalmente instalado.
Inclui: Marcação. Colocação dos ladrilhos.
Critério de medição de projecto: Comprimento medido segundo documentação gráfica de Projecto.
Critério de medição de obra: Medir-se-á o comprimento realmente executado segundo especificações de Projecto.

| Código | Un | Descrição | Rendimento | Preço | Importância |
|---|---|---|---|---|---|
| mt47adc110a | kg | Cola especial de poliuretano bicomponente. (material) | 0.200 | 6.54 | 1.31 |
| mt47adc412dd | m | Placa elástica de segurança e protecção contra quedas, com o bordo biselado, cor castanho, de 1000x250x80 mm, composta por resinas de poliuretano, borracha reciclada triturada e pigmentos, segundo NP EN 1177. (material) | 1.050 | 25.23 | 26.49 |
| mo041 | h | Oficial de 1ª construção de obra civil. (mão de obra) | 0.091 | 3.72 | 0.34 |
| mo087 | h | Ajudante de construção de obra civil. (mão de obra) | 0.091 | 2.35 | 0.21 |
| % | % | Custos directos complementares | 2 % | 28.35 | 0.57 |
|  |  | Custos directos |  |  | 28.92 |
