# Ensaio sobre uma amostra de cal, com determinação de: finura de moagem, análise química, princípio e fim de presa e resistência à compressão

- Propriedade do ficheiro: CYPE INGENIEROS, S.A.
- Formato: FIEBDC-3/2002
- Âmbito geográfico: Cabo Verde
- Moeda: CVE
- Custos indirectos: 3.00 %
- IVA: 15.00 %

## X Controlo de qualidade e ensaios

### XA Argamassas, gessos, cales, escaiolas e cimentos

#### XAC Cales

**XAC010** Ud Ensaio sobre uma amostra de cal, com determinação de: finura de moagem, análise química, princípio e fim de presa e resistência à compressão.
Ensaios a realizar em laboratório acreditado na área técnica correspondente, sobre uma amostra de cal, recolhida em obra, para a determinação das seguintes características: finura de moagem, análise química, princípio e fim de presa e resistência à compressão, segundo NP EN 459-2. Incluindo deslocamento à obra e relatório de resultados.
Inclui: Deslocamento à obra. Recolha de amostras. Realização dos ensaios. Redacção de relatório dos resultados dos ensaios realizados.
Critério de medição de projecto: Ensaio a realizar, segundo documentação do Plano de controlo de qualidade.

| Código | Un | Descrição | Rendimento | Preço | Importância |
|---|---|---|---|---|---|
| mt49des010 | Ud | Repercussão por deslocamento à obra para a recolha de amostras. (material) | 1.000 | 113.67 | 113.67 |
| mt49cal020 | Ud | Recolha em obra de amostras de cales aéreas ou hidráulicas, cujo peso não exceda 50 kg. (material) | 1.000 | 4918.41 | 4918.41 |
| mt49cal040 | Ud | Ensaio para determinar a finura de moagem de cales aéreas ou hidráulicas, segundo NP EN 459-2. (material) | 1.000 | 13345.16 | 13345.16 |
| mt49cal060 | Ud | Análise química completa das cales, segundo NP EN 459-2. (material) | 1.000 | 31581.08 | 31581.08 |
| mt49cal070 | Ud | Ensaio mecânico de cales aéreas ou hidráulicas para determinar o princípio e fim da presa e a resistência à compressão, segundo NP EN 459-2. (material) | 1.000 | 25739.50 | 25739.50 |
| mt49cal030 | Ud | Relatório de resultados dos ensaios realizados sobre uma amostra de cal aérea ou hidráulica. (material) | 1.000 | 14755.24 | 14755.24 |
| % | % | Custos directos complementares | 2 % | 90453.06 | 1809.06 |
|  |  | Custos directos |  |  | 92262.12 |
