# Ensaio de argamassa endurecida

- Propriedade do ficheiro: CYPE INGENIEROS, S.A.
- Formato: FIEBDC-3/2002
- Âmbito geográfico: Cabo Verde
- Moeda: CVE
- Custos indirectos: 3.00 %
- IVA: 15.00 %

## X Controlo de qualidade e ensaios

### XA Argamassas, gessos, cales, escaiolas e cimentos

#### XAM Argamassa

**XAM020** Ud Ensaio de argamassa endurecida.
Ensaios a realizar em laboratório acreditado na área técnica correspondente, sobre uma amostra de argamassa, recolhida em obra segundo EN 1015-2, para a determinação das seguintes características: porosidade, densidade real e densidade aparente. Incluindo deslocamento à obra e relatório de resultados.
Inclui: Deslocamento à obra. Recolha de amostras. Realização dos ensaios. Redacção de relatório dos resultados dos ensaios realizados.
Critério de medição de projecto: Ensaio a realizar, segundo documentação do Plano de controlo de qualidade.

| Código | Un | Descrição | Rendimento | Preço | Importância |
|---|---|---|---|---|---|
| mt49des010 | Ud | Repercussão por deslocamento à obra para a recolha de amostras. (material) | 1.000 | 119.68 | 119.68 |
| mt49moc020 | Ud | Recolha em obra de amostras de argamassa de cimento, cujo peso não exceda 50 kg, segundo EN 1015-2. (material) | 1.000 | 5178.27 | 5178.27 |
| mt49moc060 | Ud | Ensaio para determinar a porosidade e densidade real e aparente de uma argamassa de cimento. (material) | 1.000 | 11142.51 | 11142.51 |
| mt49moc120 | Ud | Relatório de resultados dos ensaios realizados sobre uma amostra de argamassa de cimento. (material) | 1.000 | 15534.82 | 15534.82 |
| % | % | Custos directos complementares | 2 % | 31975.28 | 639.51 |
|  |  | Custos directos |  |  | 32614.79 |
