# Ensaio sobre uma amostra de gesso ou escaiola, com determinação de: granulometria e trabalhabilidade (tempos de presa), absorção de água, teor em água combinada e sulfatos

- Propriedade do ficheiro: CYPE INGENIEROS, S.A.
- Formato: FIEBDC-3/2002
- Âmbito geográfico: Cabo Verde
- Moeda: CVE
- Custos indirectos: 3.00 %
- IVA: 15.00 %

## X Controlo de qualidade e ensaios

### XA Argamassas, gessos, cales, escaiolas e cimentos

#### XAY Gesso e escaiola

**XAY010** Ud Ensaio sobre uma amostra de gesso ou escaiola, com determinação de: granulometria e trabalhabilidade (tempos de presa), absorção de água, teor em água combinada e sulfatos.
Ensaios a realizar em laboratório acreditado na área técnica correspondente, sobre uma amostra de gesso ou escaiola recolhida em obra segundo NP 317, para a determinação das características seguintes: granulometria e trabalhabilidade (tempos de presa) segundo EN 13279-2, absorção de água segundo NP 762, teor em água combinada e sulfatos segundo NP 320 e NP 324. Incluindo deslocamento à obra e relatório de resultados.
Inclui: Deslocamento à obra. Recolha de amostras. Realização dos ensaios. Redacção de relatório dos resultados dos ensaios realizados.
Critério de medição de projecto: Ensaio a realizar, segundo documentação do Plano de controlo de qualidade.

| Código | Un | Descrição | Rendimento | Preço | Importância |
|---|---|---|---|---|---|
| mt49des010 | Ud | Repercussão por deslocamento à obra para a recolha de amostras. (material) | 1.000 | 113.67 | 113.67 |
| mt49yga020 | Ud | Recolha em obra de amostras de gessos ou escaiolas, cujo peso não exceda 50 kg. (material) | 1.000 | 4918.41 | 4918.41 |
| mt49yga040 | Ud | Ensaio para determinar a granulometria e trabalhabilidade (tempos de presa) de uma amostra de gesso ou escaiola de construção, segundo EN 13279-2. (material) | 1.000 | 16251.36 | 16251.36 |
| mt49yga100 | Ud | Ensaio para determinar a absorção de uma amostra de gesso ou escaiola presa através de saturação e secagem a 105°C, a densidade aparente e a densidade saturada, segundo NP 762. (material) | 1.000 | 6173.37 | 6173.37 |
| mt49yga120 | Ud | Ensaio para determinar a quantidade de água combinada e sulfatos de uma amostra de gesso ou escaiola, segundo NP 320 e NP 324. (material) | 1.000 | 19644.47 | 19644.47 |
| mt49yga030 | Ud | Relatório de resultados dos ensaios realizados sobre uma amostra de gesso ou escaiola, segundo NP 326. (material) | 1.000 | 14755.24 | 14755.24 |
| % | % | Custos directos complementares | 2 % | 61856.52 | 1237.13 |
|  |  | Custos directos |  |  | 63093.65 |
