# Remoção de sumidouro em cobertura plana

- Propriedade do ficheiro: CYPE INGENIEROS, S.A.
- Formato: FIEBDC-3/2002
- Âmbito geográfico: Cabo Verde
- Moeda: CVE
- Custos indirectos: 3.00 %
- IVA: 15.00 %

**DQS030** Ud Remoção de sumidouro em cobertura plana, com meios manuais, e recuperação de material para localização posterior em outro local, sem afectar a estabilidade dos elementos constructivos contiguos, e carga manual para camião ou contentor.
Remoção de sumidouro em cobertura plana, com meios manuais, e recuperação de material para localização posterior em outro local, sem afectar a estabilidade dos elementos constructivos contiguos, e carga manual para camião ou contentor.
Inclui: Remoção do elemento. Classificação e etiquetagem. Armazenamento dos materiais a reutilizar. Carga manual do material a reutilizar para camião. Remoção e acumulação dos restos de obra. Limpeza dos restos da obra. Carga manual dos restos de obra para camião ou contentor.
Critério de medição de projecto: Número de unidades previstas, segundo documentação gráfica de Projecto.
Critério de medição de obra: Será medido o número de unidades realmente desmontadas segundo especificações de Projecto.

| Código | Un | Descrição | Rendimento | Preço | Importância |
|---|---|---|---|---|---|
| mo113 | h | Operário não qualificado construção. (mão de obra) | 0.344 | 280.41 | 96.46 |
| % | % | Custos directos complementares | 2 % | 96.46 | 1.93 |
|  |  | Custos directos |  |  | 98.39 |
