# Soalho de base de revestimento

- Propriedade do ficheiro: CYPE INGENIEROS, S.A.
- Formato: FIEBDC-3/2002
- Âmbito geográfico: Cabo Verde
- Moeda: CVE
- Custos indirectos: 3.00 %
- IVA: 15.00 %

**EMT010** m² Soalho de base de revestimento, de painel estrutural de madeira para uso em ambiente seco, de 2400x590 mm e 38 mm de espessura, com ligação macho-fêmea nos quatro cantos, fixado com pregos, de aço galvanizado de alta aderência.
Soalho de base de revestimento, de painel estrutural de madeira para uso em ambiente seco, de 2400x590 mm e 38 mm de espessura, com ligação macho-fêmea nos quatro cantos, fixado com pregos, de aço galvanizado de alta aderência.
Inclui: Marcação da disposição das peças. Fixação dos painéis ao suporte base.
Critério de medição de projecto: Superfície medida segundo documentação gráfica de Projecto.
Critério de medição de obra: Medir-se-á a superfície realmente executada segundo especificações de Projecto.

| Código | Un | Descrição | Rendimento | Preço | Importância |
|---|---|---|---|---|---|
| mt08eff020p | m² | Painel estrutural de madeira para uso em ambiente seco, de 2400x590 mm e 38 mm de espessura, com ligação macho-fêmea nos quatro cantos, segundo NP EN 312. (material) | 1.050 | 2052.11 | 2154.72 |
| mt07emr111d | Ud | Prego, de 4 mm de diâmetro e 75 mm de comprimento, de aço galvanizado de alta aderência. (material) | 9.000 | 9.82 | 88.38 |
| mo048 | h | Oficial de 1ª montador de estruturas de madeira. (mão de obra) | 0.186 | 478.43 | 88.99 |
| mo095 | h | Ajudante de montador de estruturas de madeira. (mão de obra) | 0.186 | 304.93 | 56.72 |
| % | % | Custos directos complementares | 2 % | 2388.81 | 47.78 |
|  |  | Custos directos |  |  | 2436.59 |
