# Parede de caixa de ascensor através do sistema Shaftwall W634.es

- Propriedade do ficheiro: CYPE INGENIEROS, S.A.
- Formato: FIEBDC-3/2002
- Âmbito geográfico: Cabo Verde
- Custos indirectos: 3.00 %
- IVA: 15.00 %

**FBY020** m² Parede de caixa de ascensor através do sistema Shaftwall W634.es, de parede especial (20+60+15 + 48+15+15)/600 LM - (CT 60 + 48) (1 maciça (DFH2) e 3 corta-fogo (DF)), com placas de gesso laminado, sobre fitas acústicas "KNAUF", colocadas na base da parede, formado por uma estrutura dupla, de montantes tipo CT 60 e montantes tipo standard com disposição normal "N"; isolamento entre montantes de tipo CT com painel semi-rígido de lã mineral, espessura 45 mm, e entre montantes de tipo standard com painel semi-rígido de lã mineral, espessura 45 mm; 173 mm de espessura total; 173 mm de espessura total.
Fornecimento e montgem de parede de caixa de ascensor através do sistema Shaftwall W634.es de parede especial, de 2,55 m de altura máxima e 173 mm de espessura total, sobre fitas acústicas "KNAUF", colocadas na base da parede, formado por uma estrutura dupla, de perfis de chapa de aço galvanizado de 60 e 48 mm de largura, à base de montantes tipo CT 60 e montantes tipo standard com disposição normal "N" (elementos verticais), separados 600 mm entre si, e canais (elementos horizontais), para receber um total de 4 placas de gesso laminado: uma placa tipo maciça (DFH2) numa face, uma placa tipo corta-fogo (DF) entre os montantes tipo CT e os montantes standard, e duas placas tipo corta-fogo (DF) na outra face; isolamento entre montantes de tipo CT com painel semi-rígido de lã mineral, espessura 45 mm, e entre montantes de tipo standard com painel semi-rígido de lã mineral, espessura 45 mm. Incluindo p/p de implantação dos perfis, vãos e aberturas; colocação em todo o seu perímetro de fitas ou bandas estanques, na superfície de apoio ou contacto dos perfis com os paramentos; ancoragens de canais e montantes metálicos; corte e fixação das placas através de parafusos; tratamento das zonas de passagem e aberturas; execução de ângulos; tratamento de juntas através de massa e fita de juntas; assentamento das caixas para alojamento de mecanismos eléctricos e de passagem de instalações, prévia marcação da sua localização nas placas e perfuração das mesmas, e limpeza final. Totalmente finalizado e pronto para aplicar primário, pintar ou revestir.
Inclui: Marcação e traçado na laje inferior e na superior das paredes a realizar. Colocação de banda de estanquidade e canais inferiores da primeira estrutura, sobre pavimento terminado ou base de assentamento. Colocação de banda de estanquidade e canais superiores da primeira estrutura, sob lajes. Colocação e fixação dos montantes da primeira estrutura sobre os elementos horizontais. Montagem das placas interiores, entre os perfis dos montantes da primeira estrutura. Colocação dos painéis de lã mineral, entre os montantes da primeira estrutura. Montagem da placa intermédia, com fixações mecânicas. Colocação de banda de estanquidade e canais inferiores da segunda estrutura, sobre pavimento finalizado ou base de assentamento. Colocação de banda de estanquidade e canais superiores da segunda estrutura, sob lajes. Colocação e fixação dos montantes da segunda estrutura sobre os elementos horizontais. Colocação dos painéis de lã mineral, entre os montantes da segunda estrutura. Fecho da segunda face com placas, através de fixações mecânicas. Implantação das caixas de mecanismos eléctricos e de passagem de instalações, e perfuração posterior das placas. Tratamento das juntas entre placas. Colocação das caixas de mecanismos eléctricos e de passagem de instalações.
Critério de medição de projecto: Superfície medida segundo documentação gráfica de Projecto, sem duplicar esquinas nem encontros, descontando as aberturas de superfície maior de 8 m² e a metade das aberturas para as de superfície entre 5 e 8 m².
Critério de medição de obra: Medir-se-á a superfície realmente executada segundo especificações de Projecto, sem duplicar esquinas nem encontros, descontando as aberturas de superfície maior de 8 m² e a metade das aberturas para as de superfície entre 5 e 8 m².

| Código | Un | Descrição | Rendimento | Preço | Importância |
|---|---|---|---|---|---|
| mt12pck020b | m | Fita acústica de dilatação autocolante de espuma de poliuretano de células fechadas "KNAUF", de 3,2 mm de espessura e 50 mm de largura, resistência térmica 0,10 m²°C/W, condutibilidade térmica 0,032 W/(m°C). (material) | 1.200 | 0.42 | 0.50 |
| mt12sak030a | m | Canal CT 62 "KNAUF", de aço galvanizado, segundo EN 14195. (material) | 0.700 | 16.71 | 11.70 |
| mt12psg220 | Ud | Fixação composta por bucha e parafuso 5x27. (material) | 3.200 | 0.09 | 0.29 |
| mt12sak020a | m | Montante CT 60 "KNAUF", de aço galvanizado, segundo EN 14195. (material) | 2.000 | 21.20 | 42.40 |
| mt12sak010a | m² | Placa de gesso laminado DFH2 / EN 520 - 600 / 3000 / 20 / bordo quadrado, maciça "KNAUF", Euroclasse A2-s1, d0 de reacção ao fogo. (material) | 1.000 | 17.00 | 17.00 |
| mt16lra060a | m² | Painel semi-rígido de lã mineral, espessura 45 mm, segundo EN 13162. (material) | 2.100 | 3.88 | 8.15 |
| mt12ppk010j | m² | Placa de gesso laminado DF / EN 520 - 1200 / comprimento / 15 / bordo afinado, corta-fogo "KNAUF". (material) | 3.000 | 13.81 | 41.43 |
| mt12ptk010dd | Ud | Parafuso autoperfurante TB "KNAUF" 3,5x25. (material) | 15.000 | 0.02 | 0.30 |
| mt12pck020a | m | Fita acústica de dilatação autocolante de espuma de poliuretano de células fechadas "KNAUF", de 3,2 mm de espessura e 30 mm de largura, resistência térmica 0,10 m²°C/W, condutibilidade térmica 0,032 W/(m°C). (material) | 1.200 | 0.27 | 0.32 |
| mt12pfk020c | m | Canal 48/30 "KNAUF" de aço galvanizado, segundo EN 14195. (material) | 0.700 | 1.65 | 1.16 |
| mt12pfk010c | m | Montante 48/35 "KNAUF" de aço galvanizado, segundo EN 14195. (material) | 2.000 | 2.22 | 4.44 |
| mt12ptk010cd | Ud | Parafuso autoperfurante TN "KNAUF" 3,5x25. (material) | 8.000 | 0.01 | 0.08 |
| mt12ptk010cg | Ud | Parafuso autoperfurante TN "KNAUF" 3,5x45. (material) | 15.000 | 0.02 | 0.30 |
| mt12ptk010ch | Ud | Parafuso autoperfurante TN "KNAUF" 3,9x55. (material) | 15.000 | 0.03 | 0.45 |
| mt12pik010b | kg | Pasta de juntas Jointfiller F-1 GLS "KNAUF", segundo EN 13963. (material) | 1.400 | 2.01 | 2.81 |
| mt12pck010a | m | Fita de juntas "KNAUF" de 50 mm de largura. (material) | 1.600 | 0.06 | 0.10 |
| mo053 | h | Oficial de 1ª montador de pré-fabricados interiores. (mão de obra) | 0.714 | 3.88 | 2.77 |
| mo100 | h | Ajudante de montador de pré-fabricados interiores. (mão de obra) | 0.714 | 2.37 | 1.69 |
| % | % | Custos directos complementares | 2 % | 135.89 | 2.72 |
|  |  | Custos directos |  |  | 138.61 |
