# Parede simples sistema Placo Natura Activ'Air "PLACO" (25 + 100 + 25)/900 (100) realizado com uma placa de gesso laminado A / EN 520 - 900 / 2500 / 25 / bordo afinado

- Propriedade do ficheiro: CYPE INGENIEROS, S.A.
- Formato: FIEBDC-3/2002
- Âmbito geográfico: Cabo Verde
- Custos indirectos: 3.00 %
- IVA: 15.00 %

**FBY070** m² Parede simples sistema Placo Natura Activ'Air "PLACO" (25 + 100 + 25)/900 (100) realizado com uma placa de gesso laminado A / EN 520 - 900 / 2500 / 25 / bordo afinado, com tecnologia Activ'Air, Megaplac 25 Activ'Air "PLACO" numa face e outra placa A / EN 520 - 900 / 2500 / 25 / bordo afinado, Megaplac 25 "PLACO" na outra face, aparafusadas directamente a uma estrutura simples autoportante de perfis metálicos de aço galvanizado formada por canais RHS 100 "PLACO" e montantes MHS 100 "PLACO", com uma separação entre montantes de 900 mm e uma disposição normal "N", banda autocolante, Banda 45 "PLACO", nos canais e montantes de arranque; 150 mm de espessura total.
Fornecimento e montagem de parede simples sistema Placo Natura Activ'Air "PLACO", autoportante, de 150 mm de espessura total, sobre banda autocolante, Banda 45 "PLACO", colocada debaixo dos canais e montantes de arranque, formada por uma estrutura simples autoportante de perfis metálicos de aço galvanizado formada por canais RHS 100 "PLACO" e montantes MHS 100 "PLACO", com uma separação entre montantes de 900 mm e uma disposição normal "N", de cada lado da qual se aparafusa uma placa de gesso laminado A / EN 520 - 900 / 2500 / 25 / bordo afinado, com tecnologia Activ'Air, Megaplac 25 Activ'Air "PLACO" numa face e outra placa A / EN 520 - 900 / 2500 / 25 / bordo afinado, Megaplac 25 "PLACO" na outra face. Incluindo p/p de implantação dos perfis, vãos e aberturas; colocação em todo o seu perímetro de fitas ou bandas estanques, na superfície de apoio ou contacto dos perfis com os paramentos; ancoragens de calhas e montantes metálicos; corte e fixação das placas através de parafusos; tratamento de vãos e aberturas; execução de cantos; tratamento de juntas através de pasta e fita de juntas; colocação das caixas de mecanismos eléctricos e de passagem de instalações, com a prévia marcação da sua localização nas placas e perfuração das mesmas, e limpeza final. Totalmente finalizado e pronto para aplicar primário, pintar ou revestir (sem incluir neste preço o isolamento a colocar entre montantes).
Inclui: Marcação e traçado na laje inferior e na superior das paredes a realizar. Colocação de banda de estanquidade e canais inferiores, sobre pavimento finalizado ou base de assentamento. Colocação de banda de estanquidade e canais superiores, sob lajes. Colocação e fixação dos montantes sobre os elementos horizontais. Colocação das placas para o fecho de uma das faces da parede, através de fixações mecânicas. Fecho da segunda face com placas, através de fixações mecânicas. Implantação das caixas de mecanismos eléctricos e de passagem de instalações, e perfuração posterior das placas. Tratamento das juntas entre placas. Colocação das caixas de mecanismos eléctricos e de passagem de instalações.
Critério de medição de projecto: Superfície medida segundo documentação gráfica de Projecto, sem duplicar esquinas nem encontros, descontando as aberturas de superfície maior de 8 m² e a metade das aberturas para as de superfície entre 5 e 8 m².
Critério de medição de obra: Medir-se-á a superfície realmente executada segundo especificações de Projecto, sem duplicar esquinas nem encontros, descontando as aberturas de superfície maior de 8 m² e a metade das aberturas para as de superfície entre 5 e 8 m².

| Código | Un | Descrição | Rendimento | Preço | Importância |
|---|---|---|---|---|---|
| mt12plj020a | m | Banda estanque, Banda 45 "PLACO", de espuma de células fechadas com uma face auto-adesiva, para a estanquidade e isolamento da base das divisórias. (material) | 0.450 | 0.55 | 0.25 |
| mt12plp220b | m | Canal de perfil metálico de aço galvanizado, RHS 100 "PLACO", fabricado através de laminação a frio, 104x60 mm de secção e 1,2 mm de espessura, segundo EN 14195. (material) | 0.900 | 8.77 | 7.89 |
| mt12plp210b | m | Montante de perfil metálico de aço galvanizado, MHS 100 "PLACO", fabricado através de laminação a frio, 100x55 mm de secção e 1,2 mm de espessura, segundo EN 14195. (material) | 1.400 | 9.86 | 13.80 |
| mt12plk017d | m² | Placa de gesso laminado A / EN 520 - 900 / 2500 / 25 / bordo afinado, com tecnologia Activ'Air, Megaplac 25 Activ'Air "PLACO", formada por uma alma de gesso de origem natural embutida e intimamente ligada a duas lâminas de cartão forte, reforçada pela inclusão na massa de fibra de vidro de fio curto não tecido para melhorar a sua coesão a temperaturas altas e pela densificação do gesso para a dotar de maior dureza superficial. (material) | 1.050 | 18.67 | 19.60 |
| mt12plk017a | m² | Placa de gesso laminado A / EN 520 - 900 / 2500 / 25 / bordo afinado, Megaplac 25 "PLACO", formada por uma alma de gesso de origem natural embutida e intimamente ligada a duas lâminas de cartão forte, reforçada pela inclusão na massa de fibra de vidro de fio curto não tecido para melhorar a sua coesão a temperaturas altas e pela densificação do gesso para a dotar de maior dureza superficial. (material) | 1.050 | 15.50 | 16.28 |
| mt12plt020b | Ud | Parafuso auto-perfurante TTPF 35 "PLACO", com cabeça de trombeta, de 35 mm de comprimento, para instalação de placas de gesso laminado sobre perfis de espessura inferior a 6 mm. (material) | 14.000 | 0.02 | 0.28 |
| mt12plt030a | Ud | Parafuso auto-perfurante rosca-chapa, TRPF 9,5 "PLACO", de 9,5 mm de comprimento. (material) | 2.000 | 0.02 | 0.04 |
| mt12plj010a | m | Fita microperfurada, "PLACO", para acabamento de juntas de placas de gesso laminado. (material) | 3.500 | 0.08 | 0.28 |
| mt12plm010a | kg | Massa de secagem em pó, SN "PLACO", para o tratamento das juntas das placas de gesso laminado. (material) | 0.840 | 1.67 | 1.40 |
| mt12plm019a | kg | Massa de secagem, Placomix Pro "PLACO", para o tratamento das juntas das placas de gesso laminado. (material) | 1.180 | 1.99 | 2.35 |
| mo053 | h | Oficial de 1ª montador de pré-fabricados interiores. (mão de obra) | 0.274 | 3.88 | 1.06 |
| mo100 | h | Ajudante de montador de pré-fabricados interiores. (mão de obra) | 0.234 | 2.37 | 0.55 |
| % | % | Custos directos complementares | 2 % | 63.78 | 1.28 |
|  |  | Custos directos |  |  | 65.06 |
