# Parede de caixa de ascensor com placas de gesso laminado através do sistema Placo Fire EI 120 "PLACO"

- Propriedade do ficheiro: CYPE INGENIEROS, S.A.
- Formato: FIEBDC-3/2002
- Âmbito geográfico: Cabo Verde
- Moeda: CVE
- Custos indirectos: 3.00 %
- IVA: 15.00 %

**FBY080** m² Parede de caixa de ascensor com placas de gesso laminado através do sistema Placo Fire EI 120 "PLACO", de parede múltipla (19+41+15+15+15)/600 (1 Coreboard, e 3 Placoflam PPF 15), com uma resistência ao fogo de 120 minutos; 105 mm de espessura total.
Parede de caixa de ascensor com placas de gesso laminado através do sistema Placo Fire EI 120 "PLACO" de parede múltipla, com uma resistência ao fogo de 120 minutos, de 4,50 m de altura máxima e 105 mm de espessura total, com nível de qualidade do acabamento standard (Q2), formado por uma estrutura simples, de perfis de chapa de aço galvanizado de 60 mm de largura, composta por canais (elementos horizontais) 62SC55, 62C50 e 62J70, montantes (elementos verticais) 60I70, separados 600 mm entre si e perfis de fixação G102, para receber um total de 4 placas de gesso laminado: uma placa Coreboard numa face e três placas corta-fogo (PPF) na outra face, banda corta-fogo Firestrip, colocada sobre o canal superior, vedante Sealant, aplicado sobre o perímetro da estrutura. Inclusive banda dessolidarizadora; fixações para a ancoragem de canais e montantes metálicos; parafusos para a fixação das placas; massa e fita para o tratamento de juntas.
Inclui: Marcação e traçado na laje inferior e na superior das paredes a realizar. Colocação e fixação dos canais. Colocação e fixação dos montantes sobre os elementos horizontais. Corte das placas. Montagem de placa interior. Colocação, sobre os montantes, dos perfis de fixação. Colocação de reforços locais. Aplicação de vedante sobre o perímetro da estrutura. Fixação das placas para o fecho da segunda face da parede. Implantação das caixas de mecanismos eléctricos e de passagem de instalações, e perfuração posterior das placas. Tratamento de juntas. Colocação das caixas de mecanismos eléctricos e de passagem de instalações.
Critério de medição de projecto: Superfície medida segundo documentação gráfica de Projecto, sem duplicar esquinas nem encontros, descontando as aberturas de superfície maior de 8 m² e a metade das aberturas para as de superfície entre 5 e 8 m².
Critério de medição de obra: Medir-se-á a superfície realmente executada segundo especificações de Projecto, sem duplicar esquinas nem encontros, descontando as aberturas de superfície maior de 8 m² e a metade das aberturas para as de superfície entre 5 e 8 m².
Critérios considerados na determinação do preço da unidade de obra: O preço inclui a resolução de encontros e pontos singulares e os trabalhos auxiliares de pedreiro para instalações, mas não inclui o isolamento a colocar entre os montantes.

| Código | Un | Descrição | Rendimento | Preço | Importância |
|---|---|---|---|---|---|
| mt12sap020a | m | Canal de perfil de aço galvanizado, 60SC55 "PLACO", fabricado através de laminação a frio, 60x30 mm de secção e 0,6 mm de espessura, segundo EN 14195. (material) | 0.510 | 334.86 | 170.78 |
| mt12sap020b | m | Canal de perfil de aço galvanizado, 62C50 "PLACO", fabricado através de laminação a frio, 60x30 mm de secção e 0,5 mm de espessura, segundo EN 14195. (material) | 0.260 | 296.46 | 77.08 |
| mt12sap020c | m | Canal de perfil de aço galvanizado, 62JC70 "PLACO", fabricado através de laminação a frio, 62x70 mm de secção e 0,7 mm de espessura, segundo EN 14195. (material) | 0.260 | 632.85 | 164.54 |
| mt12sap030a | m | Montante de perfil de aço galvanizado, 60I70 "PLACO", fabricado através de laminação a frio, 60x38 mm de secção e 0,7 mm de espessura, segundo EN 14195. (material) | 1.580 | 657.43 | 1038.74 |
| mt12plj040a | m | Banda corta-fogo Firestrip "PLACO", fornecida em rolos de 3,6 m de comprimento. (material) | 1.030 | 370.74 | 381.86 |
| mt12sap010a | m² | Placa de gesso laminado DFH1 / EN 520 - 600 / 3000 / 19 / com os bordos longitudinais quadrados, Coreboard "PLACO", formada por uma alma de gesso de origem natural embutida e intimamente ligada a duas lâminas de cartão forte. (material) | 1.100 | 2755.67 | 3031.24 |
| mt12sap040a | m | Perfil de fixação de aço galvanizado, G102 "PLACO", fabricado através de laminação a frio, 35x15 mm de secção e 0,4 mm de espessura, segundo EN 14195. (material) | 3.500 | 142.85 | 499.98 |
| mt12sap050a | m | Perfil angular de aço galvanizado, GA3 "PLACO", fabricado através de laminação a frio, 32x19 mm de secção e 0,7 mm de espessura, segundo EN 14195. (material) | 0.260 | 245.77 | 63.90 |
| mt12sap060a | Ud | Cartucho de 930 cm³ de vedante, Sealant "PLACO", para a vedação de encontros dos perfis com os paramentos. (material) | 0.060 | 1245.44 | 74.73 |
| mt12plk010gfogd | m² | Placa de gesso laminado DF / EN 520 - 1200 / 3000 / 15 / com os bordos longitudinais afinados, Placoflam PPF 15 "PLACO", formada por uma alma de gesso de origem natural embutida e intimamente ligada a duas lâminas de cartão forte, reforçada pela inclusão na massa de fibra de vidro de fio curto não tecido para melhorar a sua coesão a temperaturas altas. (material) | 3.260 | 1165.86 | 3800.70 |
| mt12plt010a | Ud | Parafuso auto-roscante TTPC 25 "PLACO", com cabeça de trombeta, de 25 mm de comprimento, para instalação de placas de gesso laminado sobre perfis de espessura inferior a 6 mm. (material) | 15.750 | 1.18 | 18.59 |
| mt12plt010d | Ud | Parafuso auto-roscante TTPC 45 "PLACO", com cabeça de trombeta, de 45 mm de comprimento, para instalação de placas de gesso laminado sobre perfis de espessura inferior a 6 mm. (material) | 15.750 | 1.86 | 29.30 |
| mt12plt010e | Ud | Parafuso auto-roscante TTPC 55 "PLACO", com cabeça de trombeta, de 55 mm de comprimento, para instalação de placas de gesso laminado sobre perfis de espessura inferior a 6 mm. (material) | 15.750 | 2.37 | 37.33 |
| mt12plj010 | m | Fita microperfurada, de papel, "PLACO", para acabamento de juntas de placas de gesso laminado. (material) | 6.000 | 5.24 | 31.44 |
| mt12plm010a | kg | Massa de secagem em pó SN "PLACO"; Euroclasse A2-s1, d0 de reacção ao fogo, segundo NP EN 13501-1, intervalo de temperatura de trabalho de 5 a 30°C, para aplicação manual com fita de juntas, segundo EN 13963; para o tratamento das juntas das placas de gesso laminado. (material) | 2.040 | 140.15 | 285.91 |
| mo053 | h | Oficial de 1ª montador de pré-fabricados interiores. (mão de obra) | 0.746 | 472.00 | 352.11 |
| mo100 | h | Ajudante de montador de pré-fabricados interiores. (mão de obra) | 0.746 | 292.26 | 218.03 |
| % | % | Custos directos complementares | 2 % | 10276.26 | 205.53 |
|  |  | Custos directos |  |  | 10481.79 |
