# Parede divisória interior com painéis de sectorização

- Propriedade do ficheiro: CYPE Ingenieros S.A.
- Formato: FIEBDC-3/2016
- Programa: Gerador de preços para construção civil. CYPE Ingenieros, S.A.
- Data: 18/07/2022
- Âmbito geográfico: Cabo Verde
- Moeda: CVE
- Custos indirectos: 3 %
- IVA: 15 %

## F Fachadas, divisões e protecções

### FI Paredes divisórias leves

#### FIM Painéis de sectorização

**FIM015** m² Parede divisória interior com painéis de sectorização.
Parede divisória com painéis com ligação macho-fêmea de sectorização de aço com isolamento incorporado, de 80 mm de espessura e 1150 mm de largura, Euroclasse A2-s1, d0 de reacção ao fogo segundo NP EN 13501-1, resistência ao fogo EI 90 segundo EN 1366-1, formados por dois paramentos de chapa de aço standard acabamento pré-lacado, de espessura exterior 0,5 mm e espessura interior 0,5 mm e alma isolante de lã de rocha de densidade média 55 kg/m³, remates e acessórios. Incluindo implantação, perdas, remates, cobre-juntas e acessórios de fixação. Totalmente montada.
Inclui: Implantação dos painéis. Colocação e fixação dos painéis. Remates.
Critério de medição de projecto: Superfície medida segundo documentação gráfica de Projecto, sem duplicar esquinas nem encontros, descontando as aberturas de superfície maior de 3 m².
Critério de medição de obra: Medir-se-á a superfície realmente executada segundo especificações de Projecto, sem duplicar esquinas nem encontros, descontando as aberturas de superfície maior de 3 m².

| Código | Un | Descrição | Rendimento | Preço | Importância |
|---|---|---|---|---|---|
| mt12ppa020k | m² | Painel com ligação macho-fêmea de sectorização de aço com isolamento incorporado, de 80 mm de espessura e 1150 mm de largura, Euroclasse A2-s1, d0 de reacção ao fogo segundo NP EN 13501-1, resistência ao fogo EI 90 segundo EN 1366-1, formado por dois paramentos de chapa de aço standard acabamento pré-lacado, de espessura exterior 0,5 mm e espessura interior 0,5 mm e alma isolante de lã de rocha de densidade média 55 kg/m³, remates e acessórios. (material) | 1.05 | 4614.23 | 4844.942 |
| mt13ccg030e | Ud | Parafuso auto-roscante de 4,2x13 mm de aço inoxidável, com anilha. (material) | 6 | 6.14 | 36.840 |
| mo053 | h | Oficial de 1ª montador de pré-fabricados interiores. (mão de obra) | 0.332 | 528.43 | 175.439 |
| mo100 | h | Ajudante de montador de pré-fabricados interiores. (mão de obra) | 0.332 | 329.52 | 109.401 |
| % | % | Custos directos complementares | 2 % | 5166.622 | 103.332 |
|  |  | Custos directos |  |  | 5269.954 |

Resíduos:
- colocação: mt12ppa020k; factor de resíduo 0.024
- colocação: mt13ccg030e Parafuso auto-roscante de 4,2x13 mm de aço inoxidável, com anilha; factor de resíduo 0.01

## Recursos

**mt12ppa020k** m² Painel com ligação macho-fêmea de sectorização de aço com isolamento incorporado
Dados técnicos: Custo energético 229.295 MJ; Emissão de CO2 10.289 kg; Código LER 17 04 05; Massa do elemento 17.8 kg; Volume 0.008476 m3
Resíduos:
- embalagem: re170203 Plástico. (componente de resíduo); rendimento 0.032 kg; Código LER 17 02 03; Massa do elemento 1 kg; Volume 0.001667 m3

**mt13ccg030e** Ud Parafuso auto-roscante de 4,2x13 mm de aço inoxidável, com anilha
Dados técnicos: Custo energético 0.124 MJ; Emissão de CO2 0.019 kg; Código LER 17 04 05; Massa do elemento 0.0026 kg; Volume 0.000001 m3
Resíduos:
- embalagem: re150101 Embalagens de papel e cartão. (componente de resíduo); rendimento 0.001 kg; Código LER 15 01 01; Massa do elemento 1 kg; Volume 0.001333 m3
