# Parede de fachada de painéis sandwich isolantes

- Propriedade do ficheiro: CYPE INGENIEROS, S.A.
- Formato: FIEBDC-3/2002
- Âmbito geográfico: Cabo Verde
- Moeda: CVE
- Custos indirectos: 3.00 %
- IVA: 15.00 %

**FLM020** m² Parede de fachada de painéis sandwich isolantes, de 50 mm de espessura e 1000 mm de largura, formados por dupla face metálica de chapa de alumínio de 0,6 mm de espessura cada uma e alma isolante de poliuretano de densidade média 40 kg/m³, montados em posição horizontal, com sistema de fixação oculto.
Fornecimento e montagem horizontal de parede de fachada de painéis sandwich isolantes, de 50 mm de espessura e 1000 mm de largura, formados por dupla face metálica de chapa de alumínio de 0,6 mm de espessura cada uma e alma isolante de poliuretano de densidade média 40 kg/m³, com juntas desenhadas para fixação com parafusos ocultos. Incluindo implantação, p/p de perdas, remates, cobre-juntas e acessórios de fixação e estanquidade. Totalmente montada.
Inclui: Implantação dos painéis. Colocação do remate inferior da fachada. Colocação de juntas. Colocação e fixação do primeiro painel. Colocação e fixação dos restantes painéis, segundo a ordem indicada. Remates.
Critério de medição de projecto: Superfície medida segundo documentação gráfica de Projecto, sem duplicar esquinas nem encontros, descontando as aberturas de superfície maior de 3 m².
Critério de medição de obra: Medir-se-á a superfície realmente executada segundo especificações de Projecto, sem duplicar esquinas nem encontros, descontando as aberturas de superfície maior de 3 m².

| Código | Un | Descrição | Rendimento | Preço | Importância |
|---|---|---|---|---|---|
| mt12ppl115c | m² | Painel sandwich isolante para fachadas, de 50 mm de espessura e 1000 mm de largura, formado por dupla face metálica de chapa de alumínio de 0,6 mm de espessura cada uma e alma isolante de poliuretano de densidade média 40 kg/m³, com junta desenhada para fixação com parafusos ocultos. (material) | 1.050 | 8739.12 | 9176.08 |
| mt13ccg030h | Ud | Parafuso auto-roscante de 6,5x130 mm de aço inoxidável, com anilha. (material) | 8.000 | 133.39 | 1067.12 |
| mt13ccg040 | m | Junta de estanquidade para chapas perfiladas de aço. (material) | 2.000 | 407.83 | 815.66 |
| mo051 | h | Oficial de 1ª montador de painéis metálicos. (mão de obra) | 0.290 | 472.00 | 136.88 |
| mo098 | h | Ajudante de montador de painéis metálicos. (mão de obra) | 0.290 | 292.26 | 84.76 |
| % | % | Custos directos complementares | 2 % | 11280.50 | 225.61 |
|  |  | Custos directos |  |  | 11506.11 |
