# Gárgula de betão polímero, de cor branca, de 140x350 mm de secção, assente com cimento cola

- Propriedade do ficheiro: CYPE INGENIEROS, S.A.
- Formato: FIEBDC-3/2002
- Âmbito geográfico: Cabo Verde
- Custos indirectos: 3.00 %
- IVA: 15.00 %

**HRG010** Ud Gárgula de betão polímero, de cor branca, de 140x350 mm de secção, assente com cimento cola.
Formação de gárgula de betão polímero, de cor branca, de 140x350 mm de secção, de superfície polida e base rectangular, com pingadeira inferior, assente com uma camada de cimento cola flexível. Inclusive nivelação e remate da impermeabilização em caso necessário.
Inclui: Marcação da disposição das peças. Colocação, aprume, nivelação e alinhamento. Vedação de juntas e limpeza.
Critério de medição de projecto: Número de unidades previstas, segundo documentação gráfica de Projecto.
Critério de medição de obra: Medir-se-á o número de unidades realmente executadas segundo especificações de Projecto.

| Código | Un | Descrição | Rendimento | Preço | Importância |
|---|---|---|---|---|---|
| mt20wwa040 | kg | Cimento cola flexível e de grande aderência. (material) | 0.300 | 0.69 | 0.21 |
| mt20ghp010h | Ud | Gárgula de betão polímero, de cor branca, de 140x350 mm de secção, de superfície polida e base rectangular, com pingadeira inferior. (material) | 1.000 | 15.39 | 15.39 |
| mt20wwa035 | Ud | Caixa de primário para pastas (250 cm³). (material) | 0.016 | 7.43 | 0.12 |
| mt20wwa030 | Ud | Caixa de pasta de poliuretano impermeável (310 cm³). (material) | 0.032 | 7.29 | 0.23 |
| mo020 | h | Oficial de 1ª construção. (mão de obra) | 0.114 | 3.76 | 0.43 |
| mo113 | h | Operário não qualificado construção. (mão de obra) | 0.114 | 2.28 | 0.26 |
| % | % | Custos directos complementares | 2 % | 16.64 | 0.33 |
|  |  | Custos directos |  |  | 16.97 |
