# Capitel de betão polímero de superfície polida

- Propriedade do ficheiro: CYPE INGENIEROS, S.A.
- Formato: FIEBDC-3/2002
- Âmbito geográfico: Cabo Verde
- Moeda: CVE
- Custos indirectos: 3.00 %
- IVA: 15.00 %

**HRP010** Ud Capitel de betão polímero de superfície polida, de cor cinzento, de 350x350 mm, com ancoragem metálica de aço inoxidável e brita aderida à superfície na sua face inferior; colocação com cimento cola flexível e de grande aderência, C2 S2 sobre uma camada de regularização de argamassa de cimento, confeccionada em obra, com aditivo hidrófugo, dosificação 1:3, sobre a que se introduz as ancoragens metálicas.
Capitel de betão polímero de superfície polida, de cor cinzento, de 350x350 mm, com ancoragem metálica de aço inoxidável e brita aderida à superfície na sua face inferior; colocação com cimento cola flexível e de grande aderência, C2 S2 sobre uma camada de regularização de argamassa de cimento, confeccionada em obra, com aditivo hidrófugo, dosificação 1:3, sobre a que se introduz as ancoragens metálicas.
Inclui: Implantação da peça. Preparação da superfície suporte. Colocação, aprume, nivelação e alinhamento da peça. Limpeza.
Critério de medição de projecto: Número de unidades previstas, segundo documentação gráfica de Projecto.
Critério de medição de obra: Medir-se-á o número de unidades realmente executadas segundo especificações de Projecto.

| Código | Un | Descrição | Rendimento | Preço | Importância |
|---|---|---|---|---|---|
| mt08aaa010a | m³ | Água. (material) | 0.006 | 179.09 | 1.07 |
| mt01arg005a | t | Areia de pedreira, para argamassa preparada em obra. (material) | 0.007 | 1896.19 | 13.27 |
| mt08cem000m | kg | Cimento cinzento em sacos. (material) | 2.250 | 15.91 | 35.80 |
| mt08adt010 | kg | Aditivo hidrófugo para impermeabilização de argamassas ou betões. (material) | 0.045 | 143.26 | 6.45 |
| mt20wwa040 | kg | Cimento cola flexível e de grande aderência, C2 S2, segundo NP EN 12004. (material) | 0.960 | 76.80 | 73.73 |
| mt20aho030b | Ud | Capitel de betão polímero de superfície polida, de cor cinzento, de 350x350 mm, com ancoragem metálica de aço inoxidável e brita aderida à superfície na sua face inferior. (material) | 1.000 | 6671.04 | 6671.04 |
| mq06hor010 | h | Betoneira. (equipamento) | 0.005 | 147.09 | 0.74 |
| mo020 | h | Oficial de 1ª construção. (mão de obra) | 0.290 | 458.42 | 132.94 |
| mo113 | h | Operário não qualificado construção. (mão de obra) | 0.336 | 280.41 | 94.22 |
| % | % | Custos directos complementares | 2 % | 7029.26 | 140.59 |
|  |  | Custos directos |  |  | 7169.85 |
