# Recuperador entálpico

- Propriedade do ficheiro: CYPE INGENIEROS, S.A.
- Formato: FIEBDC-3/2002
- Âmbito geográfico: Cabo Verde
- Moeda: CVE
- Custos indirectos: 3.00 %
- IVA: 15.00 %

**ICR111** Ud Recuperador entálpico, modelo para montagem horizontal, de dimensões 350x1140x1140 mm, peso 53 kg, caudal de ar a velocidade máxima 500 m³/h, consumo eléctrico dos ventiladores 238 W com alimentação monofásica a 230 V, pressão estática a velocidade máxima/mínima: 150/99 Pa, pressão sonora a velocidade máxima/mínima a 1,5 m: 34/31 dBA, eficiência térmica a velocidade máxima/mínima: 76,5/78%, diámetro das condutas 200 mm.
Fornecimento e instalação de recuperador entálpico, modelo para montagem horizontal, de dimensões 350x1140x1140 mm, peso 53 kg, caudal de ar a velocidade máxima 500 m³/h, consumo eléctrico dos ventiladores 238 W com alimentação monofásica a 230 V, pressão estática a velocidade máxima/mínima: 150/99 Pa, pressão sonora a velocidade máxima/mínima a 1,5 m: 34/31 dBA, eficiência térmica a velocidade máxima/mínima: 76,5/78%, diámetro das condutas 200 mm, ligável a uma rede TCC-Link, com alteração de modo automático de operação de recuperação a free-cooling ou vice-versa e configuração desde o comando à distância do caudal e pressão de ar, rearme automático e alarme de filtros sujos. Totalmente montada, ligada e testada.
Inclui: Marcação. Colocação e fixação do recuperador. Ligação com a rede eléctrica.
Critério de medição de projecto: Número de unidades previstas, segundo documentação gráfica de Projecto.
Critério de medição de obra: Medir-se-á o número de unidades realmente executadas segundo especificações de Projecto.

| Código | Un | Descrição | Rendimento | Preço | Importância |
|---|---|---|---|---|---|
| mt42tsb305d | Ud | Recuperador entálpico, modelo para montagem horizontal, de dimensões 350x1140x1140 mm, peso 53 kg, caudal de ar a velocidade máxima 500 m³/h, consumo eléctrico dos ventiladores 238 W com alimentação monofásica a 230 V, pressão estática a velocidade máxima/mínima: 150/99 Pa, pressão sonora a velocidade máxima/mínima a 1,5 m: 34/31 dBA, eficiência térmica a velocidade máxima/mínima: 76,5/78%, diámetro das condutas 200 mm, ligável a uma rede TCC-Link, com alteração de modo automático de operação de recuperação a free-cooling ou vice-versa e configuração desde o comando à distância do caudal e pressão de ar, rearme automático e alarme de filtros sujos. (material) | 1.000 | 297685.57 | 297685.57 |
| mo005 | h | Oficial de 1ª instalador de ar condicionado. (mão de obra) | 0.904 | 424.42 | 383.68 |
| mo104 | h | Ajudante de instalador de ar condicionado. (mão de obra) | 0.904 | 258.83 | 233.98 |
| % | % | Custos directos complementares | 2 % | 298303.23 | 5966.06 |
|  |  | Custos directos |  |  | 304269.29 |
