# Depósito com permutador para aquecimento

- Propriedade do ficheiro: CYPE Ingenieros S.A.
- Formato: FIEBDC-3/2016
- Programa: Gerador de preços para construção civil. CYPE Ingenieros, S.A.
- Data: 18/04/2024
- Âmbito geográfico: Cabo Verde
- Moeda: CVE
- Custos indirectos: 3 %
- IVA: 15 %

## I Instalações

### IC Aquecimento, arrefecimento, climatização e A.Q.S.

#### ICS Sistemas de condução de água

**ICS054** Ud Depósito com permutador para aquecimento.
Depósito de aço preto, com permutador de uma serpentina, de solo, 1500 l, altura 1830 mm, diâmetro 1360 mm, isolamento de 50 mm de espessura com poliuretano de alta densidade, livre de CFC, termómetros, termostato, boca lateral DN 400. Inclusive válvulas de corte, elementos de montagem e acessórios necessários para o seu correcto funcionamento.
Inclui: Marcação. Colocação. Ligação. Verificação do seu correcto funcionamento.
Critério de medição de projecto: Número de unidades previstas, segundo documentação gráfica de Projecto.
Critério de medição de obra: Medir-se-á o número de unidades realmente executadas segundo especificações de Projecto.

| Código | Un | Descrição | Rendimento | Preço | Importância |
|---|---|---|---|---|---|
| mt38csg410j | Ud | Depósito de aço preto, com permutador de uma serpentina, de solo, 1500 l, altura 1830 mm, diâmetro 1360 mm, isolamento de 50 mm de espessura com poliuretano de alta densidade, livre de CFC, termómetros, termostato, boca lateral DN 400. (material) | 1 | 441022.59 | 441022.590 |
| mt37sve010g | Ud | Válvula de esfera de latão niquelado para enroscar de 2". (material) | 4 | 6368.86 | 25475.440 |
| mt38www010 | Ud | Material auxiliar para instalações de aquecimento. (material) | 1 | 271.69 | 271.690 |
| mo004 | h | Oficial de 1ª instalador de aquecimento. (mão de obra) | 2.406 | 639.39 | 1538.372 |
| mo103 | h | Ajudante de instalador de aquecimento. (mão de obra) | 2.406 | 398.19 | 958.045 |
| % | % | Custos directos complementares | 2 % | 469266.137 | 9385.323 |
|  |  | Custos directos |  |  | 478651.460 |

## Recursos

**mt38csg410j** Ud Depósito de aço preto
Dados técnicos: Custo energético 11380.274 MJ; Emissão de CO2 474.873 kg
Resíduos:
- embalagem: re150101 Embalagens de papel e cartão. (componente de resíduo); rendimento 2.358 kg; Código LER 15 01 01; Massa do elemento 1 kg; Volume 0.001333 m3
- embalagem: re170201 Madeira. (componente de resíduo); rendimento 0.629 kg; Código LER 17 02 01; Massa do elemento 1 kg; Volume 0.000909 m3

**mt37sve010g** Ud Válvula de esfera de latão niquelado para enroscar de 2"
Dados técnicos: Custo energético 1932.739 MJ; Emissão de CO2 129.861 kg
Resíduos:
- embalagem: re150101 Embalagens de papel e cartão; rendimento 0.072 kg
