# Iluminação de emergência em garagem

- Propriedade do ficheiro: CYPE Ingenieros S.A.
- Formato: FIEBDC-3/2016
- Programa: Gerador de preços para construção civil. CYPE Ingenieros, S.A.
- Data: 03/02/2023
- Âmbito geográfico: Cabo Verde
- Moeda: CVE
- Custos indirectos: 3 %
- IVA: 15 %

## I Instalações

### IO Contra incêndios

#### IOA Iluminação de emergência

**IOA010** Ud Iluminação de emergência em garagem.
Luminária de emergência estanque, com tubo linear fluorescente, 8 W - G5, fluxo luminoso 240 lúmens, carcaça de 405x134x134 mm, classe I, IP65, com baterias de Ni-Cd de alta temperatura, autonomia de 1 h, alimentação a 230 V, tempo de carga 24 h. Instalação em superfície em garagem. Inclusive acessórios e elementos de fixação.
Inclui: Marcação. Fixação e nivelação. Montagem, ligação e verificação do seu correcto funcionamento.
Critério de medição de projecto: Número de unidades previstas, segundo documentação gráfica de Projecto.
Critério de medição de obra: Medir-se-á o número de unidades realmente executadas segundo especificações de Projecto.

| Código | Un | Descrição | Rendimento | Preço | Importância |
|---|---|---|---|---|---|
| mt34aem020b | Ud | Luminária de emergência estanque, com tubo linear fluorescente, 8 W - G5, fluxo luminoso 240 lúmens, carcaça de 405x134x134 mm, classe I, IP65, com baterias de Ni-Cd de alta temperatura, autonomia de 1 h, alimentação a 230 V, tempo de carga 24 h. Inclusive acessórios e elementos de fixação. (material) | 1 | 19228.8 | 19228.800 |
| mo003 | h | Oficial de 1ª electricista. (mão de obra) | 0.229 | 567.64 | 129.990 |
| mo102 | h | Ajudante de electricista. (mão de obra) | 0.229 | 353.55 | 80.963 |
| % | % | Custos directos complementares | 2 % | 19439.753 | 388.795 |
|  |  | Custos directos |  |  | 19828.548 |

## Recursos

**mt34aem020b** Ud Luminária de emergência estanque
Dados técnicos: Custo energético 70.597 MJ; Emissão de CO2 3.627 kg
Resíduos:
- embalagem: re150101 Embalagens de papel e cartão. (componente de resíduo); rendimento 0.143 kg; Código LER 15 01 01; Massa do elemento 1 kg; Volume 0.001333 m3
- embalagem: re170203 Plástico. (componente de resíduo); rendimento 0.072 kg; Código LER 17 02 03; Massa do elemento 1 kg; Volume 0.001667 m3
