# Conduta flexível de parede dupla, de polietileno

- Propriedade do ficheiro: CYPE Ingenieros S.A.
- Formato: FIEBDC-3/2016
- Programa: Gerador de preços para construção civil. CYPE Ingenieros, S.A.
- Data: 18/04/2024
- Âmbito geográfico: Cabo Verde
- Moeda: CVE
- Custos indirectos: 3 %
- IVA: 15 %

## I Instalações

### IV Ventilação

#### IVV Condutas de admissão e extracção para ventilação

**IVV340** m Conduta flexível de parede dupla, de polietileno.
Conduta de ventilação, formada por tubo flexível, de parede dupla, a exterior corrugada e a interior lisa, de polietileno, de cor verde, com tratamentos antiestático e antibacteriano, de 75 mm de diâmetro exterior. Inclusive material auxiliar para montagem e fixação, acessórios e peças especiais.
Inclui: Marcação do traçado da conduta e da localização dos elementos de fixação. Colocação de tubos, acessórios e peças especiais. Fixação do material auxiliar para montagem e fixação à obra. Montagem, ligação e verificação do seu correcto funcionamento.
Critério de medição de projecto: Comprimento medido segundo documentação gráfica de Projecto.
Critério de medição de obra: Medir-se-á o comprimento realmente executado segundo especificações de Projecto.

| Código | Un | Descrição | Rendimento | Preço | Importância |
|---|---|---|---|---|---|
| mt42fei410a | Ud | Material auxiliar para montagem e fixação das condutas flexíveis de parede dupla, a exterior corrugada e a interior lisa, de polietileno, de cor verde, com tratamentos antiestático e antibacteriano, de 75 mm de diâmetro exterior. (material) | 1 | 37.65 | 37.650 |
| mt42fei010ac | m | Tubo flexível, de parede dupla, a exterior corrugada e a interior lisa, de polietileno, de cor verde, com tratamentos antiestático e antibacteriano, de 75 mm de diâmetro exterior, fornecido em rolos de 50 m de comprimento, com o preço incrementado em 10% relativamente a acessórios e peças especiais. (material) | 1 | 828.26 | 828.260 |
| mo011 | h | Oficial de 1ª montador. (mão de obra) | 0.096 | 639.39 | 61.381 |
| mo080 | h | Ajudante de montador. (mão de obra) | 0.048 | 398.94 | 19.149 |
| % | % | Custos directos complementares | 2 % | 946.440 | 18.929 |
|  |  | Custos directos |  |  | 965.369 |
