# Janela de PVC "VEKA", sistema Ekosol, duas folhas de correr de espessura 74 mm, dimensões 900x900 mm, composta de aro, folhas e bites com acabamento natural em cor branca, com pré-aro

- Propriedade do ficheiro: CYPE INGENIEROS, S.A.
- Formato: FIEBDC-3/2002
- Âmbito geográfico: Cabo Verde
- Custos indirectos: 3.00 %
- IVA: 15.00 %

**LCV010** Ud Janela de PVC "VEKA", sistema Ekosol, duas folhas de correr de espessura 74 mm, dimensões 900x900 mm, composta de aro, folhas e bites com acabamento natural em cor branca, com pré-aro.
Fornecimento e montagem de janela de PVC "VEKA", sistema Ekosol, duas folhas de correr de espessura 74 mm, dimensões 900x900 mm, composta de aro, folhas e bites com acabamento natural em cor branca, coeficiente de transmissão térmica do aro da secção tipo Uh,m = 2,1 W/(m²°C), perfis de estética recta, espessura em paredes exteriores de 2,8 mm, 5 câmaras, reforços interiores de aço galvanizado, mecanizações de drenagem e descompressão, juntas de estanquidade de EPDM, ferragens bicromadas, sem caixa de estore; composta por pré-aro, aro, folhas, ferragens de pendurar e abertura, elementos de estanquidade e acessórios homologados. Inclusive p/p de ganchos de fixação, enchimento perimetral de juntas através de um cordão de silicone neutro e ajuste final em obra. Elaborada em oficina, com classificação à permeabilidade ao ar classe 4, segundo EN 12207, classificação à estanquidade à água classe 5A, segundo EN 12208, e classificação à resistência à carga do vento classe C5, segundo EN 12210 Totalmente montada e testada.
Inclui: Colocação da caixilharia. Vedação de juntas perimetrais. Ajuste final das folhas.
Critério de medição de projecto: Número de unidades previstas, segundo documentação gráfica de Projecto.
Critério de medição de obra: Medir-se-á o número de unidades realmente executadas segundo especificações de Projecto.

| Código | Un | Descrição | Rendimento | Preço | Importância |
|---|---|---|---|---|---|
| mt24vek060saa | Ud | Janela de PVC "VEKA", sistema Ekosol, duas folhas de correr de espessura 74 mm, dimensões 900x900 mm, composta de aro, folhas e bites com acabamento natural em cor branca, coeficiente de transmissão térmica do aro da secção tipo Uh,m = 2,1 W/(m²°C), perfis de estética recta, espessura em paredes exteriores de 2,8 mm, 5 câmaras, reforços interiores de aço galvanizado, mecanizações de drenagem e descompressão, juntas de estanquidade de EPDM, ferragens bicromadas, sem caixa de estore, Segundo NP EN 14351-1. (material) | 1.000 | 219.23 | 219.23 |
| mt24pem010 | m | Pré-aro para caixilharia exterior de PVC. (material) | 3.600 | 8.68 | 31.25 |
| mt15sja100 | Ud | Cartucho de pasta de silicone neutro. (material) | 0.200 | 4.34 | 0.87 |
| mo018 | h | Oficial de 1ª serralheiro. (mão de obra) | 1.885 | 3.82 | 7.20 |
| mo059 | h | Ajudante de serralheiro. (mão de obra) | 0.943 | 2.38 | 2.24 |
| % | % | Custos directos complementares | 2 % | 260.79 | 5.22 |
|  |  | Custos directos |  |  | 266.01 |
