# Porta industrial empilhável de abertura rápida

- Propriedade do ficheiro: CYPE INGENIEROS, S.A.
- Formato: FIEBDC-3/2002
- Âmbito geográfico: Cabo Verde
- Custos indirectos: 3.00 %
- IVA: 15.00 %

**LPP020** m² Porta industrial empilhável de abertura rápida, de entre 5 e 5,5 m de altura máxima, formada por lona de PVC, aro e estrutura de aço galvanizado, quadro de manobra, botão de pressão, fotocélula de segurança e mecanismos, fixada através de aparafusamento em betão.
Fornecimento e montagem de porta industrial empilhável de abertura rápida, de entre 5 e 5,5 m de altura máxima, formada por lona de PVC, aro e estrutura de aço galvanizado, quadro de manobra, botão de pressão, fotocélula de segurança e mecanismos, fixada através de aparafusamento em betão. Incluindo limpeza prévia do suporte, ligação eléctrica, colocação em funcionamento segundo instruções do fabricante, ajuste e fixação em obra. Totalmente montada e testada.
Inclui: Limpeza e preparação da superfície suporte. Marcação. Colocação e ancoragem do aro com a estrutura de aço. Montagem da porta. Instalação dos mecanismos. Ligação eléctrica. Ajuste e fixação da porta. Colocação em funcionamento.
Critério de medição de projecto: Número de unidades previstas, segundo documentação gráfica de Projecto.
Critério de medição de obra: Medir-se-á o número de unidades realmente executadas segundo especificações de Projecto.

| Código | Un | Descrição | Rendimento | Preço | Importância |
|---|---|---|---|---|---|
| mt26pes020e | m² | Porta industrial empilhável de abertura rápida, de entre 5 e 5,5 m de altura máxima, formada por lona de PVC, aro e estrutura de aço galvanizado, quadro de manobra, botão de pressão, fotocélula de segurança e mecanismos, segundo EN 13241-1. (material) | 1.000 | 249.09 | 249.09 |
| mo011 | h | Oficial de 1ª montador. (mão de obra) | 0.489 | 3.88 | 1.90 |
| mo080 | h | Ajudante de montador. (mão de obra) | 0.489 | 2.37 | 1.16 |
| % | % | Custos directos complementares | 2 % | 252.15 | 5.04 |
|  |  | Custos directos |  |  | 257.19 |
