# Isolamento térmico de pavimentos flutuantes

- Propriedade do ficheiro: CYPE INGENIEROS, S.A.
- Formato: FIEBDC-3/2002
- Âmbito geográfico: Cabo Verde
- Moeda: CVE
- Custos indirectos: 3.00 %
- IVA: 15.00 %

**NAL050** m² Isolamento térmico de pavimentos flutuantes, formado por painel rígido de poliestireno extrudido, de superfície lisa e bordo lateral recto, de 30 mm de espessura, resistência à compressão >= 300 kPa, resistência térmica 0,9 m²°C/W, condutibilidade térmica 0,034 W/(m°C), colocado topo a topo, simplesmente apoiado, coberto com filme de polietileno de 0,2 mm de espessura e dessolidarização perimetral executada com o mesmo material isolante, preparado para receber uma base de pavimento de argamassa ou betão. Inclusive fita autocolante para vedação de juntas.
Isolamento térmico de pavimentos flutuantes, formado por painel rígido de poliestireno extrudido, de superfície lisa e bordo lateral recto, de 30 mm de espessura, resistência à compressão >= 300 kPa, resistência térmica 0,9 m²°C/W, condutibilidade térmica 0,034 W/(m°C), colocado topo a topo, simplesmente apoiado, coberto com filme de polietileno de 0,2 mm de espessura e dessolidarização perimetral executada com o mesmo material isolante, preparado para receber uma base de pavimento de argamassa ou betão. Inclusive fita autocolante para vedação de juntas.
Inclui: Limpeza e preparação da superfície suporte. Implantação e corte do isolamento. Colocação do isolamento. Colocação do filme de polietileno. Vedação de juntas do filme de polietileno.
Critério de medição de projecto: Superfície medida segundo documentação gráfica de Projecto.
Critério de medição de obra: Medir-se-á a superfície realmente executada segundo especificações de Projecto.

| Código | Un | Descrição | Rendimento | Preço | Importância |
|---|---|---|---|---|---|
| mt16pxa010fa | m² | Painel rígido de poliestireno extrudido, segundo EN 13164, de superfície lisa e bordo lateral recto, de 30 mm de espessura, resistência à compressão >= 300 kPa, resistência térmica 0,9 m²°C/W, condutibilidade térmica 0,034 W/(m°C), Euroclasse E de reacção ao fogo, com código de designação XPS-EN 13164-T1-CS(10/Y)300-DLT(2)5-DS(70,90)-WL(T)0,7-FTCI1. (material) | 1.050 | 322.78 | 338.92 |
| mt16png010d | m² | Filme de polietileno de 0,2 mm de espessura e 184 g/m² de massa superficial. (material) | 1.050 | 62.98 | 66.13 |
| mt16aaa030 | m | Fita autocolante para vedação de juntas. (material) | 0.400 | 46.08 | 18.43 |
| mo054 | h | Oficial de 1ª montador de isolamentos. (mão de obra) | 0.093 | 472.00 | 43.90 |
| mo101 | h | Ajudante de montador de isolamentos. (mão de obra) | 0.093 | 292.26 | 27.18 |
| % | % | Custos directos complementares | 2 % | 494.56 | 9.89 |
|  |  | Custos directos |  |  | 504.45 |
