# Isolamento acústico sobre tecto falso formado por placa de aglomerado de cortiça expandida, de 50 mm de espessura, cor preto

- Propriedade do ficheiro: CYPE INGENIEROS, S.A.
- Formato: FIEBDC-3/2002
- Âmbito geográfico: Cabo Verde
- Custos indirectos: 3.00 %
- IVA: 15.00 %

**NAT030** m² Isolamento acústico sobre tecto falso formado por placa de aglomerado de cortiça expandida, de 50 mm de espessura, cor preto.
Fornecimento e colocação de isolamento acústico sobre tecto falso de placas, formado por placa de aglomerado de cortiça expandida, de 50 mm de espessura, cor preto, resistência térmica 1,25 m²°C/W, condutibilidade térmica 0,036 W/(m°C). Incluindo p/p de cortes do isolamento.
Inclui: Corte, ajuste e colocação do isolamento.
Critério de medição de projecto: Superfície medida entre paramentos, segundo documentação gráfica de Projecto, sem descontar aberturas para instalações.
Critério de medição de obra: Medir-se-á a superfície realmente executada segundo especificações de Projecto, sem descontar aberturas para instalações.

| Código | Un | Descrição | Rendimento | Preço | Importância |
|---|---|---|---|---|---|
| mt16acg010da | m² | Placa de aglomerado de cortiça expandida, de 50 mm de espessura, cor preto, segundo EN 13170, resistência térmica 1,25 m²°C/W, condutibilidade térmica 0,036 W/(m°C), Euroclasse E de reacção ao fogo, de aplicação como isolante térmico e acústico. (material) | 1.050 | 20.67 | 21.70 |
| mo054 | h | Oficial de 1ª montador de isolamentos. (mão de obra) | 0.080 | 3.85 | 0.31 |
| mo101 | h | Ajudante de montador de isolamentos. (mão de obra) | 0.080 | 2.35 | 0.19 |
| % | % | Custos directos complementares | 2 % | 22.20 | 0.44 |
|  |  | Custos directos |  |  | 22.64 |
