# Amortecedor metálico de mola, de 195x82x127 mm e 125 kg de carga máxima, montado em pavimento, base ou estrutura

- Propriedade do ficheiro: CYPE INGENIEROS, S.A.
- Formato: FIEBDC-3/2002
- Âmbito geográfico: Cabo Verde
- Moeda: CVE
- Custos indirectos: 3.00 %
- IVA: 15.00 %

**NBI030** Ud Amortecedor metálico de mola, de 195x82x127 mm e 125 kg de carga máxima, montado em pavimento, base ou estrutura.
Amortecedor metálico de mola, de 195x82x127 mm, de 50 kg de carga mínima e 125 kg de carga máxima, formado por mola de aço de alta resistência acabamento com tinta epóxi cor azul, caçoletas metálicas coladas através de duplo sistema de segurança por varetas internas e massa viscoelástica, peça interna de polietileno e base metálica em ambos os extremos com orifícios abertos, montado em pavimento, base ou estrutura. Incluindo acessórios de montagem. Totalmente montado.
Inclui: Marcação. Colocação do amortecedor.
Critério de medição de projecto: Número de unidades previstas, segundo documentação gráfica de Projecto.
Critério de medição de obra: Medir-se-á o número de unidades realmente executadas segundo especificações de Projecto.

| Código | Un | Descrição | Rendimento | Preço | Importância |
|---|---|---|---|---|---|
| mt16avg040f | Ud | Amortecedor metálico de mola, de 195x82x127 mm, de 50 kg de carga mínima e 125 kg de carga máxima, formado por mola de aço de alta resistência acabamento com tinta epóxi cor azul, caçoletas metálicas coladas através de duplo sistema de segurança por varetas internas e massa viscoelástica, peça interna de polietileno e base metálica em ambos os extremos com orifícios abertos, para montar em pavimento, base ou estrutura. (material) | 1.000 | 1207.10 | 1207.10 |
| mo011 | h | Oficial de 1ª montador. (mão de obra) | 0.114 | 451.80 | 51.51 |
| mo080 | h | Ajudante de montador. (mão de obra) | 0.114 | 276.37 | 31.51 |
| % | % | Custos directos complementares | 2 % | 1290.12 | 25.80 |
|  |  | Custos directos |  |  | 1315.92 |
