# Remate lateral de cobertura com perfil

- Propriedade do ficheiro: CYPE Ingenieros S.A.
- Formato: FIEBDC-3/2016
- Programa: Gerador de preços para construção civil. CYPE Ingenieros, S.A.
- Data: 18/04/2024
- Âmbito geográfico: Cabo Verde
- Moeda: CVE
- Custos indirectos: 3 %
- IVA: 15 %

## Q Coberturas

### QR Remates

#### QRB Remate lateral

**QRB010** m Remate lateral de cobertura com perfil.
Remate lateral de cobertura com perfil de remate inferior de alumínio lacado, de 15 mm de altura, cor branca RAL 9010 acabamento brilhante, com perfurações trapezoidais para a sua fixação e pingadeira. Inclusive cimento cola, peças especiais e silicone neutro.
Inclui: Limpeza e preparação da superfície. Marcação. Corte, colocação e fixação do perfil.
Critério de medição de projecto: Comprimento medido segundo documentação gráfica de Projecto.
Critério de medição de obra: Medir-se-á o comprimento realmente executado segundo especificações de Projecto.

| Código | Un | Descrição | Rendimento | Preço | Importância |
|---|---|---|---|---|---|
| mt09mcr021m | kg | Cimento cola melhorado, C2, segundo NP EN 12004, cor cinzento. (material) | 0.18 | 52.95 | 9.531 |
| mt20pcs130aba1 | m | Perfil de remate inferior de alumínio lacado, de 15 mm de altura, cor branca RAL 9010 acabamento brilhante, com perfurações trapezoidais para a sua fixação e pingadeira, fornecido em barras de 2,5 m de comprimento. (material) | 1.1 | 3283.26 | 3611.586 |
| mt15sja100 | Ud | Cartucho de pasta de silicone neutro. (material) | 0.01 | 506.18 | 5.062 |
| mo020 | h | Oficial de 1ª construção. (mão de obra) | 0.172 | 622.24 | 107.025 |
| mo113 | h | Operário não qualificado construção. (mão de obra) | 0.172 | 383.87 | 66.026 |
| % | % | Custos directos complementares | 2 % | 3799.230 | 75.985 |
|  |  | Custos directos |  |  | 3875.215 |

Resíduos:
- colocação: mt09mcr021m Cimento cola melhorado, C2, segundo NP EN 12004, cor cinzento; factor de resíduo 0.07
- colocação: mt20pcs130aba1; factor de resíduo 0.024
- colocação: mt15sja100 Cartucho de pasta de silicone neutro; factor de resíduo 0.06

## Recursos

**mt09mcr021m** kg Cimento cola melhorado, C2, segundo NP EN 12004, cor cinzento
Dados técnicos: Custo energético 3.871 MJ; Emissão de CO2 0.344 kg; Código LER 17 09 04; Massa do elemento 1 kg; Volume 0.000667 m3
Resíduos:
- embalagem: re170203 Plástico. (componente de resíduo); rendimento 0.003 kg; Código LER 17 02 03; Massa do elemento 1 kg; Volume 0.001667 m3

**mt20pcs130aba1** m Perfil de remate inferior de alumínio lacado
Dados técnicos: Custo energético 36.285 MJ; Emissão de CO2 2.579 kg; Código LER 17 04 02; Massa do elemento 0.324 kg; Volume 0.000216 m3
Resíduos:
- embalagem: re170203 Plástico; rendimento 0.008 kg

**mt15sja100** Ud Cartucho de pasta de silicone neutro
Dados técnicos: Custo energético 87.088 MJ; Emissão de CO2 3.667 kg; Código LER 17 09 04; Massa do elemento 0.45 kg; Volume 0.0003 m3
Resíduos:
- embalagem: re170203 Plástico; rendimento 0.1 kg
