# Cumeeira de telha cerâmica

- Propriedade do ficheiro: CYPE Ingenieros S.A.
- Formato: FIEBDC-3/2016
- Programa: Gerador de preços para construção civil. CYPE Ingenieros, S.A.
- Data: 18/07/2022
- Âmbito geográfico: Cabo Verde
- Moeda: CVE
- Custos indirectos: 3 %
- IVA: 15 %

## Q Coberturas

### QR Remates

#### QRL Larozes, rincões e cumeeiras

**QRL040** m Cumeeira de telha cerâmica.
Formação de cumeeira com telhões cerâmicos, cor vermelho, para telhas lusa, assentes com argamassa de cimento, confeccionada em obra, dosificação 1:6. Incluindo sobreposições.
Inclui: Colocação das telhas com argamassa.
Critério de medição de projecto: Comprimento medido em verdadeira magnitude, segundo documentação gráfica de Projecto.
Critério de medição de obra: Medir-se-á, em verdadeira magnitude, o comprimento realmente executado segundo especificações de Projecto.

| Código | Un | Descrição | Rendimento | Preço | Importância |
|---|---|---|---|---|---|
| mt13tax011a | Ud | Telhão cerâmico, cor vermelho, para telhas lusa, segundo EN 1304. (material) | 3 | 125.07 | 375.210 |
| mt08aaa010a | m³ | Água. (material) | 0.006 | 183.67 | 1.102 |
| mt01arg005a | t | Areia de pedreira, para argamassa preparada em obra. (material) | 0.049 | 1977.74 | 96.909 |
| mt08cem000m | kg | Cimento cinzento em sacos. (material) | 7.5 | 16.32 | 122.400 |
| mq06hor010 | h | Betoneira. (equipamento) | 0.021 | 170.52 | 3.581 |
| mo020 | h | Oficial de 1ª construção. (mão de obra) | 0.332 | 514.23 | 170.724 |
| mo112 | h | Operário especializado construção. (mão de obra) | 0.435 | 322.09 | 140.109 |
| % | % | Custos directos complementares | 2 % | 910.035 | 18.201 |
|  |  | Custos directos |  |  | 928.236 |

Resíduos:
- colocação: mt13tax011a Telhão cerâmico, cor vermelho, para telhas lusa, segundo EN 1304; factor de resíduo 0.105
- colocação: mt01arg005a Areia de pedreira, para argamassa preparada em obra; factor de resíduo 0.00501329
- colocação: mt08cem000m Cimento cinzento em sacos; factor de resíduo 0.021

## Recursos

**mt13tax011a** Ud Telhão cerâmico, cor vermelho, para telhas lusa, segundo EN 1304
Dados técnicos: Custo energético 10.099 MJ; Emissão de CO2 0.516 kg; Código LER 17 01 03; Massa do elemento 2.56 kg; Volume 0.002048 m3
Resíduos:
- embalagem: re170201 Madeira. (componente de resíduo); rendimento 0.003 kg; Código LER 17 02 01; Massa do elemento 1 kg; Volume 0.000909 m3
- embalagem: re170203 Plástico. (componente de resíduo); rendimento 0.002 kg; Código LER 17 02 03; Massa do elemento 1 kg; Volume 0.001667 m3

**mt08aaa010a** m³ Água
Dados técnicos: Custo energético 60.000 MJ; Emissão de CO2 30.000 kg

**mt01arg005a** t Areia de pedreira, para argamassa preparada em obra
Dados técnicos: Custo energético 150.000 MJ; Emissão de CO2 8.000 kg; Código LER 01 04 08; Massa do elemento 1000 kg; Volume 0.666667 m3

**mt08cem000m** kg Cimento cinzento em sacos
Dados técnicos: Custo energético 7.174 MJ; Emissão de CO2 0.904 kg; Código LER 17 01 01; Massa do elemento 1 kg; Volume 0.000667 m3
Resíduos:
- embalagem: re150101 Embalagens de papel e cartão. (componente de resíduo); rendimento 0.014 kg; Código LER 15 01 01; Massa do elemento 1 kg; Volume 0.001333 m3
- embalagem: re170201 Madeira; rendimento 0.001 kg
- embalagem: re170203 Plástico; rendimento 0.003 kg
