# Sistema Onducober "ONDULINE" de placas asfálticas Onducober 95 (10 ondas) "ONDULINE", de perfil ondulado e cor preto

- Propriedade do ficheiro: CYPE INGENIEROS, S.A.
- Formato: FIEBDC-3/2002
- Âmbito geográfico: Cabo Verde
- Moeda: CVE
- Custos indirectos: 3.00 %
- IVA: 15.00 %

**QTX025** m² Sistema Onducober "ONDULINE" de placas asfálticas Onducober 95 (10 ondas) "ONDULINE", de perfil ondulado e cor preto.
Formação de sistema Onducober "ONDULINE", composto por placas asfálticas Onducober 95 (10 ondas) "ONDULINE", de perfil ondulado e cor preto, fixadas a superfície suporte de madeira (não incluída neste preço) através de 6 pregos, Cabeça de PVC "ONDULINE". Inclusive p/p de colocação de cumeeira Onducober 95 (10 ondas) "ONDULINE" e terminação do perímetro da cobertura com peça de remate perimetral Onducober "ONDULINE".
Inclui: Limpeza da superfície suporte. Fixação das placas asfálticas. Tratamento de pontos singulares.
Critério de medição de projecto: Superfície da vertente medida em verdadeira magnitude, segundo documentação gráfica de Projecto. Incluindo formação de cumeeiras, rincões, beirados, bordos livres, laroz, encontros de vertentes com paramentos verticais superiores e laterais, remates em bordos livres laterais, chaminés, janelas e condutas de ventilação.
Critério de medição de obra: Medir-se-á, em verdadeira magnitude, a superfície realmente executada segundo especificações de Projecto. Incluindo formação de cumeeiras, rincões, beirados, bordos livres, laroz, encontros de vertentes com paramentos verticais superiores e laterais, remates em bordos livres laterais, chaminés, janelas e condutas de ventilação.

| Código | Un | Descrição | Rendimento | Preço | Importância |
|---|---|---|---|---|---|
| mt13lpo010m | m² | Placa asfáltica Onducober 95 (10 ondas) "ONDULINE", de perfil ondulado e cor preto, à base de fibras minerais e vegetais saturadas com uma emulsão betuminosa a altas temperaturas, segundo NP EN 534. (material) | 1.150 | 1340.38 | 1541.44 |
| mt13lpo032a | Ud | Prego, Cabeça de PVC "ONDULINE", para fixação sobre suporte de madeira. (material) | 6.000 | 7.51 | 45.06 |
| mt13lpo040g | m | Peça de cumeeira, Onducober "ONDULINE", cor preto, para coberturas de placas. (material) | 0.200 | 989.58 | 197.92 |
| mt13lpo020b | m | Peça de remate perimetral Onducober "ONDULINE", para coberturas de placas. (material) | 0.050 | 812.65 | 40.63 |
| mt13lpo060a | m | Peça de remate de beirado Tapaondas "ONDULINE". (material) | 0.400 | 537.68 | 215.07 |
| mo020 | h | Oficial de 1ª construção. (mão de obra) | 0.341 | 437.10 | 149.05 |
| mo113 | h | Operário não qualificado construção. (mão de obra) | 0.341 | 264.58 | 90.22 |
| % | % | Custos directos complementares | 2 % | 2279.39 | 45.59 |
|  |  | Custos directos |  |  | 2324.98 |
