# Revestimento de degrau de pedra natural

- Propriedade do ficheiro: CYPE Ingenieros S.A.
- Formato: FIEBDC-3/2016
- Programa: Gerador de preços para construção civil. CYPE Ingenieros, S.A.
- Data: 18/04/2024
- Âmbito geográfico: Cabo Verde
- Moeda: CVE
- Custos indirectos: 3 %
- IVA: 15 %

## R Revestimentos

### RE Escadas

#### REP De pedra natural

**REP030** Ud Revestimento de degrau de pedra natural.
Revestimento de degrau com forma recta, em escada de 100 cm de largura, através da montagem dos seguintes elementos: cobertor de mármore Rosa Aurora, acabamento polido e espelho de mármore Rosa Aurora, acabamento polido de 3 e 2 cm de espessura respectivamente, face e bordos polidos; com rodapé de escada de mármore Rosa Aurora de duas peças de 37x7x2 cm, face e bordos polidos, tudo assente com argamassa de cimento M-5, sobre degraus previamente executados (não incluído neste preço). Inclusive enchimento de juntas com argamassa de juntas cimentosa, CG1, para junta mínima (entre 1,5 e 3 mm), com a mesma tonalidade das peças.
Inclui: Marcação do traçado de espelhos, cobertores e rodapés de escada. Corte das peças e formação de encaixes em esquinas e cantos. Humidificação dos degraus. Colocação com argamassa do revestimento do espelho e do cobertor do primeiro degrau. Colocação de cordéis. Colocação de espelhos e cobertores. Colocação do rodapé de escada. Enchimento de juntas. Limpeza do tramo.
Critério de medição de projecto: Número de unidades previstas, segundo documentação gráfica de Projecto.
Critério de medição de obra: Medir-se-á o número de unidades realmente executadas segundo especificações de Projecto.

| Código | Un | Descrição | Rendimento | Preço | Importância |
|---|---|---|---|---|---|
| mt18pmi120a | Ud | Cobertor para degrau recto de mármore nacional, Rosa Aurora, comprimento até 100 cm e 3 cm de espessura, face e bordos polidos. (material) | 1 | 3498.98 | 3498.980 |
| mt18pmi121a | Ud | Espelho para degrau de mármore nacional, Rosa Aurora, até 100 cm de comprimento por 16 cm de largura e 2 cm de espessura, polido. (material) | 1 | 2711.56 | 2711.560 |
| mt18zmi020a | Ud | Rodapé de escada de mármore nacional, Rosa Aurora, de duas peças, 37x7x2 cm, face e bordos polidos. (material) | 1 | 797.28 | 797.280 |
| mt09mor010c | m³ | Argamassa de cimento CEM II/B-L 32,5 N tipo M-5, confeccionada em obra com 230 kg/m³ de cimento e uma proporção em volume 1/6. (material) | 0.02 | 14888.78 | 297.776 |
| mt09mcr060c | kg | Argamassa de juntas cimentosa, CG1, para junta mínima entre 1,5 e 3 mm, segundo EN 13888. (material) | 0.15 | 90.39 | 13.559 |
| mo023 | h | Oficial de 1ª ladrilhador. (mão de obra) | 0.699 | 622.24 | 434.946 |
| mo061 | h | Ajudante de ladrilhador. (mão de obra) | 0.699 | 398.94 | 278.859 |
| mo113 | h | Operário não qualificado construção. (mão de obra) | 0.699 | 383.87 | 268.325 |
| % | % | Custos directos complementares | 2 % | 8301.285 | 166.026 |
|  |  | Custos directos |  |  | 8467.311 |

Resíduos:
- colocação: mt18pmi120a; factor de resíduo 0.0213417
- colocação: mt18pmi121a; factor de resíduo 0.0278502
- colocação: mt18zmi020a Rodapé de escada de mármore nacional, Rosa Aurora, de duas peças, 37x7x2 cm, face e bordos polidos; factor de resíduo 0.0384999
- colocação: mt09mor010c; factor de resíduo 0.0036
- colocação: mt09mcr060c Argamassa de juntas cimentosa, CG1, para junta mínima entre 1,5 e 3 mm, segundo EN 13888; factor de resíduo 0.07

## Recursos

**mt18pmi120a** Ud Cobertor para degrau recto de mármore nacional
Dados técnicos: Custo energético 69.257 MJ; Emissão de CO2 2.622 kg; Código LER 01 04 13; Massa do elemento 26.73 kg; Volume 0.01782 m3
Resíduos:
- embalagem: re170201 Madeira. (componente de resíduo); rendimento 0.001 kg; Código LER 17 02 01; Massa do elemento 1 kg; Volume 0.000909 m3
- embalagem: re170203 Plástico. (componente de resíduo); rendimento 0.101 kg; Código LER 17 02 03; Massa do elemento 1 kg; Volume 0.001667 m3

**mt18pmi121a** Ud Espelho para degrau de mármore nacional
Dados técnicos: Custo energético 28.327 MJ; Emissão de CO2 1.137 kg; Código LER 01 04 13; Massa do elemento 8.64 kg; Volume 0.00576 m3
Resíduos:
- embalagem: re170201 Madeira; rendimento 0.001 kg
- embalagem: re170203 Plástico; rendimento 0.093 kg

**mt18zmi020a** Ud Rodapé de escada de mármore nacional, Rosa Aurora, de duas peças, 37x7x2 cm, face e bordos polidos
Dados técnicos: Custo energético 10.991 MJ; Emissão de CO2 0.495 kg; Código LER 01 04 13; Massa do elemento 1.3986 kg; Volume 0.000932 m3
Resíduos:
- embalagem: re170201 Madeira; rendimento 0.001 kg
- embalagem: re170203 Plástico; rendimento 0.08 kg

**mt09mor010c** m³ Argamassa de cimento CEM II/B-L 32,5 N tipo M-5
Dados técnicos: Custo energético 3724.000 MJ; Emissão de CO2 323.000 kg; Código LER 17 01 01; Massa do elemento 1900 kg; Volume 1.266667 m3

**mt09mcr060c** kg Argamassa de juntas cimentosa, CG1, para junta mínima entre 1,5 e 3 mm, segundo EN 13888
Dados técnicos: Custo energético 7.725 MJ; Emissão de CO2 0.576 kg; Código LER 17 09 04; Massa do elemento 1 kg; Volume 0.000667 m3
Resíduos:
- embalagem: re150101 Embalagens de papel e cartão. (componente de resíduo); rendimento 0.02 kg; Código LER 15 01 01; Massa do elemento 1 kg; Volume 0.001333 m3
- embalagem: re170201 Madeira; rendimento 0.005 kg
- embalagem: re170203 Plástico; rendimento 0.008 kg
