# Pintura com tinta acrílica de água em pavimentos de campos de ténis

- Propriedade do ficheiro: CYPE INGENIEROS, S.A.
- Formato: FIEBDC-3/2002
- Âmbito geográfico: Cabo Verde
- Custos indirectos: 3.00 %
- IVA: 15.00 %

**ROD020** m² Pintura com tinta acrílica de água em pavimentos de campos de ténis, demão de primário com tinta plástica para exterior, à base de copolímeros acrílicos em emulsão aquosa e pigmentos de alta durabilidade, cor vermelho, diluída com 30% de água, e uma demão de acabamento com o mesmo produto sem diluir (rendimento: 0,17 l/m² cada demão).
Execução em campos de ténis de camada de acabamento com tinta plástica, através da aplicação de uma demão de primário com tinta plástica para exterior, à base de copolímeros acrílicos em emulsão aquosa e pigmentos de alta durabilidade, cor vermelho, acabamento mate, textura lisa, aplicada com trincha, rolo ou pistola, diluída com 30% de água, e uma demão de acabamento com o mesmo produto sem diluir (rendimento: 0,17 l/m² cada demão). Inclusive p/p de preparação da camada base e limpeza.
Inclui: Preparação e limpeza da superfície suporte. Aplicação da demão de primário. Aplicação de duas demãos de acabamento.
Critério de medição de projecto: Superfície medida segundo documentação gráfica de Projecto, com o mesmo critério que o suporte base.
Critério de medição de obra: Medir-se-á a superfície realmente executada segundo especificações de Projecto, com o mesmo critério que o suporte base.

| Código | Un | Descrição | Rendimento | Preço | Importância |
|---|---|---|---|---|---|
| mt27pir500g | l | Tinta plástica para exterior, à base de copolímeros acrílicos em emulsão aquosa e pigmentos de alta durabilidade, cor vermelho, acabamento mate, textura lisa, aplicada com trincha, rolo ou pistola. (material) | 0.340 | 14.07 | 4.78 |
| mo038 | h | Oficial de 1ª pintor. (mão de obra) | 0.171 | 3.76 | 0.64 |
| mo076 | h | Ajudante de pintor. (mão de obra) | 0.171 | 2.37 | 0.41 |
| % | % | Custos directos complementares | 2 % | 5.83 | 0.12 |
|  |  | Custos directos |  |  | 5.95 |
