# Forno eléctrico

- Propriedade do ficheiro: CYPE Ingenieros S.A.
- Formato: FIEBDC-3/2016
- Programa: Gerador de preços para construção civil. CYPE Ingenieros, S.A.
- Data: 03/02/2023
- Âmbito geográfico: Cabo Verde
- Moeda: CVE
- Custos indirectos: 3 %
- IVA: 15 %

## S Equipamentos fixos e sinalização

### SC Cozinhas/lavandarias

#### SCE Electrodomésticos

**SCE040** Ud Forno eléctrico.
Forno eléctrico, multifunção. Totalmente montado, instalado, ligado e verificado.
Inclui: Marcação através de molde. Fixação em paramento com elementos de ancoragem. Colocação do aparelho. Ligação à rede eléctrica.
Critério de medição de projecto: Número de unidades previstas, segundo documentação gráfica de Projecto.
Critério de medição de obra: Medir-se-á o número de unidades realmente colocadas segundo especificações de Projecto.

| Código | Un | Descrição | Rendimento | Preço | Importância |
|---|---|---|---|---|---|
| mt32hok010c | Ud | Forno eléctrico encastrável, multifunção. Segundo NP EN 60335-1. (material) | 1 | 48177.7 | 48177.700 |
| mo003 | h | Oficial de 1ª electricista. (mão de obra) | 0.229 | 567.64 | 129.990 |
| mo102 | h | Ajudante de electricista. (mão de obra) | 0.229 | 353.55 | 80.963 |
| % | % | Custos directos complementares | 2 % | 48388.653 | 967.773 |
|  |  | Custos directos |  |  | 49356.426 |

## Recursos

**mt32hok010c** Ud Forno eléctrico encastrável, multifunção. Segundo NP EN 60335-1
Dados técnicos: Custo energético 890.833 MJ; Emissão de CO2 34.838 kg
Resíduos:
- embalagem: re150101 Embalagens de papel e cartão. (componente de resíduo); rendimento 1.24 kg; Código LER 15 01 01; Massa do elemento 1 kg; Volume 0.001333 m3
- embalagem: re170604 Materiais de isolamento não abrangidos em 17 06 01 e 17 06 03. (componente de resíduo); rendimento 0.062 kg; Código LER 17 06 04; Massa do elemento 1 kg; Volume 0.001667 m3
