# Sumidouro em faixa de rodagem com caixa de clapeta, construído com betão, de 25x50x80 cm

- Propriedade do ficheiro: CYPE INGENIEROS, S.A.
- Formato: FIEBDC-3/2002
- Âmbito geográfico: Cabo Verde
- Moeda: CVE
- Custos indirectos: 3.00 %
- IVA: 15.00 %

**UAI020** Ud Sumidouro em faixa de rodagem com caixa de clapeta, construído com betão, de 25x50x80 cm.
Execução de sumidouro em faixa de rodagem construído com betão simples C20/25 (X0(P); D25; S2; Cl 1,0), de 25x50x80 cm, realizado sobre leito de assentamento de material granular de 20 cm de espessura, com caixa pré-fabricada de poliuretano de 45x23x40 cm incluída a clapeta de alumínio anodizado de 13,5x13,5 cm e grelha de ferro fundido dúctil normalizada, classe C-250 segundo NP EN 124, compatível com superfícies de paralelepípedo, betão ou asfalto a quente, abatível e anti-roubo, com aro de ferro fundido do mesmo tipo, ao mesmo nível do pavimento. Incluindo colocação e remoção de cofragem recuperável de chapa metálica. Totalmente instalado e ligado à rede geral de saneamento, incluindo o enchimento do tardoz com material granular e sem incluir a escavação.
Inclui: Marcação do sumidouro em planta e corte. Escavação. Eliminação das terras soltas do fundo da escavação. Formação de leito com material granular. Colocação da cofragem. Betonagem e compactação do betão para execução da caixa. Remoção da cofragem. Colocação da caixa pré-fabricada. União e ajuste das juntas do sumidouro ao colector. Enchimento do tardoz. Colocação do aro e da grelha.
Critério de medição de projecto: Número de unidades previstas, segundo documentação gráfica de Projecto.
Critério de medição de obra: Medir-se-á o número de unidades realmente executadas segundo especificações de Projecto.

| Código | Un | Descrição | Rendimento | Preço | Importância |
|---|---|---|---|---|---|
| mt01arr010c | t | Brita de pedreira, de 60 a 90 mm de diâmetro. (material) | 0.088 | 756.94 | 66.61 |
| mt10hmf020Da | m³ | Betão simples C20/25 (X0(P); D25; S2; Cl 1,0), fabricado em central, segundo NP EN 206-1. (material) | 0.200 | 11490.78 | 2298.16 |
| mt04lpt010c | Ud | Tijolo cerâmico furado duplo, para revestir, 30x20x9 cm, segundo NP EN 771-1. (material) | 8.000 | 8.71 | 69.68 |
| mt08aaa010a | m³ | Água. (material) | 0.006 | 177.90 | 1.07 |
| mt01arg005a | t | Areia de pedreira, para argamassa preparada em obra. (material) | 0.033 | 1884.51 | 62.19 |
| mt08cem000m | kg | Cimento cinzento em sacos. (material) | 9.900 | 15.81 | 156.52 |
| mt08adt010 | kg | Aditivo hidrófugo para impermeabilização de argamassas ou betões. (material) | 0.198 | 142.32 | 28.18 |
| mt11poc010 | Ud | Caixa pré-fabricada de poliuretano de 45x23x40 cm, inclusive clapeta de alumínio anodizado de 13,5x13,5 cm. (material) | 1.000 | 16029.22 | 16029.22 |
| mt11rej010f | Ud | Aro e grelha de ferro fundido dúctil, classe C-250 segundo NP EN 124, abatível e provida de corrente anti-roubo, de 500x250 mm, para sumidouro, inclusive revestimento de tinta betuminosa e relevos anti-deslizantes na parte superior. (material) | 1.000 | 6144.54 | 6144.54 |
| mt01arr010a | t | Brita de pedreira, de 19 a 25 mm de diâmetro. (material) | 0.542 | 756.94 | 410.26 |
| mt08epr040 | Ud | Cofragem recuperável de chapa metálica para formação de sumidouro de secção rectangular. (material) | 0.015 | 21687.43 | 325.31 |
| mq06hor010 | h | Betoneira. (equipamento) | 0.015 | 140.74 | 2.11 |
| mo041 | h | Oficial de 1ª construção de obra civil. (mão de obra) | 1.816 | 410.61 | 745.67 |
| mo087 | h | Ajudante de construção de obra civil. (mão de obra) | 2.016 | 259.32 | 522.79 |
| % | % | Custos directos complementares | 2 % | 26862.31 | 537.25 |
|  |  | Custos directos |  |  | 27399.56 |
