# Vedação de terreno, de grelha electrossoldada

- Propriedade do ficheiro: CYPE Ingenieros S.A.
- Formato: FIEBDC-3/2016
- Programa: Gerador de preços para construção civil. CYPE Ingenieros, S.A.
- Data: 18/04/2024
- Âmbito geográfico: Cabo Verde
- Moeda: CVE
- Custos indirectos: 3 %
- IVA: 15 %

## U Infra-estruturas no logradouro

### UV Vedações

#### UVE Grelhas electrossoldadas

**UVE010** m Vedação de terreno, de grelha electrossoldada.
Vedação formada por painéis de grelha electrossoldada com chapa de aço galvanizado de 30x2 mm em quadrícula de 30x30 mm, com caixilho electrossoldado e postes de perfil oco de aço galvanizado, de secção quadrada 40x40x1,5 mm e 1 m de altura, separados 2 m entre si e encastrados em apoios de betão ou muretes de alvenaria ou betão. Inclusive acessórios para a fixação dos painéis de grelha electrossoldada aos postes metálicos.
Inclui: Marcação. Execução de aberturas para colocação dos postes. Colocação dos postes. Betonagem. Aprumo e alinhamento dos postes. Colocação dos painéis de grelha.
Critério de medição de projecto: Comprimento medido segundo documentação gráfica de Projecto, descontando o comprimento das aberturas de portas e cancelas.
Critério de medição de obra: Medir-se-á o comprimento realmente executado segundo especificações de Projecto, descontando o comprimento das aberturas de portas e cancelas.

| Código | Un | Descrição | Rendimento | Preço | Importância |
|---|---|---|---|---|---|
| mt26btr010a | m² | Grelha electrossoldada com chapa de aço galvanizado de 30x2 mm em quadrícula de 30x30 mm, com caixilho electrossoldado. (material) | 1 | 8360.92 | 8360.920 |
| mt52vpm020a | Ud | Poste de perfil oco de aço galvanizado, de secção quadrada 40x40x1,5 mm e 1 m de altura. (material) | 0.55 | 796.96 | 438.328 |
| mt52vpm052 | Ud | Acessórios para a fixação dos painéis de grelha electrossoldada aos postes metálicos. (material) | 1 | 424.51 | 424.510 |
| mt10hmf020Da | m³ | Betão simples C20/25 (X0(P); D25; S2; Cl 1,0), fabricado em central, segundo NP EN 206. (material) | 0.015 | 12505.37 | 187.581 |
| mo018 | h | Oficial de 1ª serralheiro. (mão de obra) | 0.286 | 630.4 | 180.294 |
| mo059 | h | Ajudante de serralheiro. (mão de obra) | 0.286 | 399.7 | 114.314 |
| mo041 | h | Oficial de 1ª construção de obra civil. (mão de obra) | 0.286 | 622.24 | 177.961 |
| mo087 | h | Ajudante de construção de obra civil. (mão de obra) | 0.286 | 398.94 | 114.097 |
| % | % | Custos directos complementares | 2 % | 9998.005 | 199.960 |
|  |  | Custos directos |  |  | 10197.965 |

Resíduos:
- colocação: mt26btr010a Grelha electrossoldada com chapa de aço galvanizado de 30x2 mm em quadrícula de 30x30 mm, com caixilho electrossoldado; factor de resíduo 0.0075
- colocação: mt52vpm020a Poste de perfil oco de aço galvanizado, de secção quadrada 40x40x1,5 mm e 1 m de altura; factor de resíduo 0.0188
- colocação: mt10hmf020Da Betão simples C20/25 (X0(P); D25; S2; Cl 1,0), fabricado em central, segundo NP EN 206; factor de resíduo 0.00136377

## Recursos

**mt26btr010a** m² Grelha electrossoldada com chapa de aço galvanizado de 30x2 mm em quadrícula de 30x30 mm, com caixilho electrossoldado
Dados técnicos: Custo energético 270.325 MJ; Emissão de CO2 14.025 kg; Código LER 17 04 05; Massa do elemento 27.5 kg; Volume 0.013095 m3

**mt52vpm020a** Ud Poste de perfil oco de aço galvanizado, de secção quadrada 40x40x1,5 mm e 1 m de altura
Dados técnicos: Custo energético 47.853 MJ; Emissão de CO2 4.754 kg; Código LER 17 04 05; Massa do elemento 1.81 kg; Volume 0.000862 m3
Resíduos:
- embalagem: re170203 Plástico. (componente de resíduo); rendimento 0.025 kg; Código LER 17 02 03; Massa do elemento 1 kg; Volume 0.001667 m3

**mt10hmf020Da** m³ Betão simples C20/25 (X0(P); D25; S2; Cl 1,0), fabricado em central, segundo NP EN 206
Dados técnicos: Custo energético 1840.000 MJ; Emissão de CO2 230.000 kg; Código LER 17 01 01; Massa do elemento 2300 kg; Volume 1.533333 m3
