# Desaterro em escavação de caves em solo de argila semi-dura, com meios mecânicos, remoção dos materiais escavados e carregamento em camião

- Propriedade do ficheiro: CYPE INGENIEROS, S.A.
- Formato: FIEBDC-3/2002
- Âmbito geográfico: Cabo Verde
- Custos indirectos: 3.00 %
- Despesas gerais: 13.00 %
- Lucro: 6.00 %
- IVA: 16.00 %

## A Acondicionamento do terreno

### AD Movimento de terras em edificação

#### ADV Desaterros

**ADV010** m³ Desaterro em escavação de caves em solo de argila semi-dura, com meios mecânicos, remoção dos materiais escavados e carregamento em camião.
Inclui: Implantação geral e fixação dos pontos e níveis de referência. Colocação das balizas nos cantos e extremos dos alinhamentos. Escavação em sucessivas camadas horizontais e extracção de terras. Aperfeiçoamento do fundo e laterais à mão, com extracção das terras. Carga para camião das terras escavadas.

| Código | Un | Descrição | Rendimento | Preço | Importância |
|---|---|---|---|---|---|
| mq01ret020b | h | Retroescavadora sobre pneumáticos 75 CV. (equipamento) | 0.185 | 25.97 | 4.80 |
| mo104 | h | Operário não qualificado construção. (mão de obra) | 0.089 | 1.90 | 0.17 |
| % | % | Custos directos complementares | 2 % | 4.97 | 0.10 |
|  |  | Custos directos |  |  | 5.07 |
