# Ancoragem de varão nervurado de aço, para ligação entre fundações, em reforço de fundação

- Propriedade do ficheiro: CYPE INGENIEROS, S.A.
- Formato: FIEBDC-3/2002
- Âmbito geográfico: Cabo Verde
- Moeda: CVE
- Custos indirectos: 3.00 %
- IVA: 15.00 %

## C Fundações

### CZ Reforços

#### CZO Ligação entre fundações

**CZO010** Ud Ancoragem de varão nervurado de aço, para ligação entre fundações, em reforço de fundação.
Ancoragem em fundação existente de betão, de varão nervurado de aço A400 NR de 16 mm de diâmetro, com resina epóxi, livre de estireno, aplicada com pistola manual ou pneumática, com boca de dosagem e mistura automática, colocada em furo de 24 mm de diâmetro e 320 mm de profundidade, para ligação lateral entre a fundação existente e a nova fundação de betão, em reforço de fundação.
Critérios considerados na determinação do preço da unidade de obra: O preço não inclui a nova fundação.
Inclui: Implantação da ancoragem. Realização do furo. Limpeza da superfície com equipamento de ar comprimido. Aplicação da resina. Colocação da armadura.
Critério de medição de projecto: Número de unidades previstas, segundo documentação gráfica de Projecto.
Critério de medição de obra: Medir-se-á o número de unidades realmente executadas segundo especificações de Projecto.

| Código | Un | Descrição | Rendimento | Preço | Importância |
|---|---|---|---|---|---|
| mt26reh100k | Ud | Cartucho de 400 ml de resina epóxi, livre de estireno, de dois componentes, com dosificador e boca de mistura automática, para ancoragens estruturais verticais e horizontais. (material) | 0.340 | 3666.01 | 1246.44 |
| mt07aco040e | kg | Aço em varões nervurados, A400 NR, fornecido em obra em varões sem elaborar, de vários diâmetros. (material) | 1.680 | 188.69 | 317.00 |
| op00ciz020 |  | Guilhotina para aço em varões nervurados. | 1.000 | 0.00 | 0.00 |
| op00ata010 |  | Máquina de amarrar ferro. | 1.000 | 0.00 | 0.00 |
| mo089 | h | Ajudante de estruturista. (mão de obra) | 0.468 | 414.89 | 194.17 |
| % | % | Custos directos complementares | 2 % | 1757.61 | 35.15 |
|  |  | Custos directos |  |  | 1792.76 |
