# Demolição de capitel pré-fabricado de betão, com meios manuais, e carga manual de entulho para camião ou contentor

- Propriedade do ficheiro: CYPE INGENIEROS, S.A.
- Formato: FIEBDC-3/2002
- Âmbito geográfico: Cabo Verde
- Custos indirectos: 3.00 %
- IVA: 15.00 %

## D Demolições

### DF Fachadas

#### DFR Remates exteriores

**DFR090** Ud Demolição de capitel pré-fabricado de betão, com meios manuais, e carga manual de entulho para camião ou contentor.
Demolição de capitel pré-fabricado de betão localizados sobre alvenaria, com meios manuais, sem deteriorar os elementos construtivos contíguos. Incluindo p/p de limpeza, armazenamento, remoção e carga manual de entulho para camião ou contentor.
Inclui: Demolição dos elementos. Remoção e acumulação de entulho. Limpeza dos restos da obra. Carga de entulho para camião ou contentor.
Critério de medição de projecto: Número de unidades previstas, segundo documentação gráfica de Projecto.
Critério de medição de obra: Será medido o número de unidades realmente demolidas segundo especificações de Projecto.

| Código | Un | Descrição | Rendimento | Preço | Importância |
|---|---|---|---|---|---|
| mo111 | h | Operário não qualificado construção. (mão de obra) | 0.085 | 2.07 | 0.18 |
| % | % | Custos directos complementares | 2 % | 0.18 | 0.00 |
|  |  | Custos directos |  |  | 0.18 |
