# Remoção com recuperação do material de parapeito pré-fabricado de betão e picagem do material de fixação aderido à sua superfície

- Propriedade do ficheiro: CYPE INGENIEROS, S.A.
- Formato: FIEBDC-3/2002
- Âmbito geográfico: Cabo Verde
- Custos indirectos: 3.00 %
- IVA: 15.00 %

## D Demolições

### DF Fachadas

#### DFR Remates exteriores

**DFR100** m Remoção com recuperação do material de parapeito pré-fabricado de betão e picagem do material de fixação aderido à sua superfície, com meios manuais, reposição posterior e carga manual de entulho para camião ou contentor.
Levantamento de parapeito pré-fabricado de betão localizado entre as ombreiras do vão cobrindo a parte inferior das janelas e picagem do material de fixação aderido à sua superfície, com meios manuais e recuperação, armazenamento e colocação do material no mesmo local, sem deteriorar os elementos construtivos contíguos. Incluindo p/p de limpeza, armazenamento, remoção e carga manual de entulho para camião ou contentor.
Inclui: Levantamento manual dos elementos. Limpeza do reverso das peças do parapeito. Armazenamento dos materiais a reutilizar. Reposição do parapeito. Remoção e acumulação de entulho. Limpeza dos restos da obra. Carga de entulho para camião ou contentor.
Critério de medição de projecto: Comprimento medido segundo documentação gráfica de Projecto.
Critério de medição de obra: Será medido o comprimento realmente demolido segundo especificações de Projecto.

| Código | Un | Descrição | Rendimento | Preço | Importância |
|---|---|---|---|---|---|
| mt08aaa010a | m³ | Água. (material) | 0.006 | 1.54 | 0.01 |
| mt01arg005a | t | Areia de pedreira, para argamassa preparada em obra. (material) | 0.009 | 18.46 | 0.17 |
| mt08cem000m | kg | Cimento cinzento em sacos. (material) | 2.280 | 0.14 | 0.32 |
| mt08adt010 | kg | Aditivo hidrófugo para impermeabilização de argamassas ou betões. (material) | 0.046 | 1.23 | 0.06 |
| mt09lec010b | m³ | Leitada de cimento branco BL 22,5 X. (material) | 0.001 | 160.98 | 0.16 |
| mt09mcr235 | kg | Argamassa de juntas para pré-fabricados de betão e pedra artificial, composta de cimento, inertes, pigmentos e aditivos especiais. (material) | 0.038 | 2.53 | 0.10 |
| mt28pcs010 | l | Tratamento superficial hidrofugante, de superfície invisível. (material) | 0.100 | 12.35 | 1.24 |
| mq06hor010 | h | Betoneira. (equipamento) | 0.017 | 1.72 | 0.03 |
| mo019 | h | Oficial de 1ª construção. (mão de obra) | 0.542 | 3.28 | 1.78 |
| mo111 | h | Operário não qualificado construção. (mão de obra) | 0.304 | 2.07 | 0.63 |
| % | % | Custos directos complementares | 2 % | 4.50 | 0.09 |
|  |  | Custos directos |  |  | 4.59 |
