# Desmontagem de vido impresso sem armar de 6 mm de espessura, fixo à caixilharia, com meios manuais, e carga manual do material desmontado para camião ou contentor

- Propriedade do ficheiro: CYPE INGENIEROS, S.A.
- Formato: FIEBDC-3/2002
- Âmbito geográfico: Cabo Verde
- Custos indirectos: 3.00 %
- IVA: 15.00 %

## D Demolições

### DF Fachadas

#### DFV Vidros

**DFV020** m² Desmontagem de vido impresso sem armar de 6 mm de espessura, fixo à caixilharia, com meios manuais, e carga manual do material desmontado para camião ou contentor.
Desmontagem com meios manuais de vidro impresso sem armar de 6 mm de espessura, fixo à caixilharia, através de calços e vedante contínuo, sem deteriorar a caixilharia na qual se encontra. Incluindo p/p de limpeza, armazenamento, remoção e carga manual do material desmontado para camião ou contentor.
Inclui: Desmontagem dos elementos. Remoção e armazenamento do material desmontado. Limpeza dos restos da obra. Carga do material desmontado para camião ou contentor.
Critério de medição de projecto: Superfície medida segundo documentação gráfica de Projecto.
Critério de medição de obra: Será medida a superfície realmente desmontada segundo especificações de Projecto.

| Código | Un | Descrição | Rendimento | Preço | Importância |
|---|---|---|---|---|---|
| mo054 | h | Oficial de 1ª vidraceiro. (mão de obra) | 0.137 | 3.54 | 0.48 |
| mo108 | h | Ajudante de vidraceiro. (mão de obra) | 0.137 | 2.33 | 0.32 |
| % | % | Custos directos complementares | 2 % | 0.80 | 0.02 |
|  |  | Custos directos |  |  | 0.82 |
