# Remoção de armário encastrado

- Propriedade do ficheiro: CYPE INGENIEROS, S.A.
- Formato: FIEBDC-3/2002
- Âmbito geográfico: Cabo Verde
- Moeda: CVE
- Custos indirectos: 3.00 %
- IVA: 15.00 %

## D Demolições

### DL Vãos

#### DLA Armários

**DLA010** m² Remoção de armário encastrado.
Remoção de armário encastrado de madeira, sem deteriorar o paramento ao qual está fixado, e carga manual para camião ou contentor.
Critérios considerados na determinação do preço da unidade de obra: O preço inclui a remoção das folhas, dos aros, das guarnições e das ferragens.
Inclui: Remoção do elemento. Remoção e armazenamento do material removido. Limpeza dos restos da obra. Carga manual do material removido e restos da obra para camião ou contentor.
Critério de medição de projecto: Superfície medida segundo documentação gráfica de Projecto.
Critério de medição de obra: Será medida a superfície realmente desmontada segundo especificações de Projecto.

| Código | Un | Descrição | Rendimento | Preço | Importância |
|---|---|---|---|---|---|
| mo113 | h | Operário não qualificado construção. (mão de obra) | 0.283 | 383.87 | 108.64 |
| mo112 | h | Operário especializado construção. (mão de obra) | 0.283 | 390.16 | 110.42 |
| % | % | Custos directos complementares | 2 % | 219.06 | 4.38 |
|  |  | Custos directos |  |  | 223.44 |
