# Desmontagem de ferragens de fecho em armário encastrado de caixilharia de madeira, com meios manuais e carga manual do material desmontado para camião ou contentor

- Propriedade do ficheiro: CYPE INGENIEROS, S.A.
- Formato: FIEBDC-3/2002
- Âmbito geográfico: Cabo Verde
- Custos indirectos: 3.00 %
- IVA: 15.00 %

## D Demolições

### DP Divisões e revestimentos interiores

#### DPA Armário encastrado

**DPA030** Ud Desmontagem de ferragens de fecho em armário encastrado de caixilharia de madeira, com meios manuais e carga manual do material desmontado para camião ou contentor.
Desmontagem de ferragens de fecho em armário encastrado de caixilharia de madeira, com meios manuais. Incluindo p/p de limpeza, armazenamento, remoção e carga manual do material desmontado para camião ou contentor.
Inclui: Desmontagem dos elementos. Remoção e armazenamento do material desmontado. Limpeza dos restos da obra. Carga do material desmontado para camião ou contentor.
Critério de medição de projecto: Número de unidades previstas, segundo documentação gráfica de Projecto.
Critério de medição de obra: Será medido o número de unidades realmente desmontadas segundo especificações de Projecto.

| Código | Un | Descrição | Rendimento | Preço | Importância |
|---|---|---|---|---|---|
| mo056 | h | Ajudante de carpinteiro. (mão de obra) | 0.206 | 2.17 | 0.45 |
| % | % | Custos directos complementares | 2 % | 0.45 | 0.01 |
|  |  | Custos directos |  |  | 0.46 |
