# Desmontagem de folha de porta interior de caixilharia metálica e ferragens, com meios manuais, armazenamento do material desmontado e posterior montagem

- Propriedade do ficheiro: CYPE INGENIEROS, S.A.
- Formato: FIEBDC-3/2002
- Âmbito geográfico: Cabo Verde
- Custos indirectos: 3.00 %
- IVA: 15.00 %

## D Demolições

### DP Divisões e revestimentos interiores

#### DPP Portas interiores

**DPP020** Ud Desmontagem de folha de porta interior de caixilharia metálica e ferragens, com meios manuais, armazenamento do material desmontado e posterior montagem.
Desmontagem de folha de porta interior de caixilharia metálica e ferragens, com meios manuais e recuperação de material para montagem posterior no mesmo local. Incluindo p/p de armazenamento e protecção do material desmontado em obra até à sua montagem posterior, limpeza, armazenamento, remoção e carga manual de entulho para camião ou contentor. Totalmente montada.
Inclui: Desmontagem dos elementos. Armazenamento e protecção em obra do material que se voltará a montar. Montagem dos elementos. Limpeza dos restos da obra.
Critério de medição de projecto: Número de unidades previstas, segundo documentação gráfica de Projecto.
Critério de medição de obra: Será medido o número de unidades realmente desmontadas e repostas segundo especificações de Projecto.

| Código | Un | Descrição | Rendimento | Preço | Importância |
|---|---|---|---|---|---|
| mo057 | h | Ajudante de serralheiro. (mão de obra) | 0.583 | 2.16 | 1.26 |
| % | % | Custos directos complementares | 2 % | 1.26 | 0.03 |
|  |  | Custos directos |  |  | 1.29 |
