# Demolição de forro de condutas de instalações, constituído por alvenaria de tijolo cerâmico e revestimentos, com meios manuais, e carga manual de entulho para camião ou contentor

- Propriedade do ficheiro: CYPE INGENIEROS, S.A.
- Formato: FIEBDC-3/2002
- Âmbito geográfico: Cabo Verde
- Custos indirectos: 3.00 %
- IVA: 15.00 %

## D Demolições

### DP Divisões e revestimentos interiores

#### DPR Remates

**DPR010** m² Demolição de forro de condutas de instalações, constituído por alvenaria de tijolo cerâmico e revestimentos, com meios manuais, e carga manual de entulho para camião ou contentor.
Demolição de forro de condutas de instalações, constituído por alvenaria de tijolo cerâmico e revestimentos, com meios manuais. Incluindo p/p de limpeza, armazenamento, remoção e carga manual de entulho para camião ou contentor.
Inclui: Demolição do forro. Remoção e acumulação de entulho. Limpeza dos restos da obra. Carga manual de entulho para camião ou contentor.
Critério de medição de projecto: Superfície medida segundo documentação gráfica de Projecto.
Critério de medição de obra: Medir-se-á a superfície realmente demolida segundo especificações de Projecto.

| Código | Un | Descrição | Rendimento | Preço | Importância |
|---|---|---|---|---|---|
| op00amo010 |  | Rebarbadora. | 1.000 | 0.00 | 0.00 |
| mo111 | h | Operário não qualificado construção. (mão de obra) | 0.137 | 2.07 | 0.28 |
| % | % | Custos directos complementares | 2 % | 0.28 | 0.01 |
|  |  | Custos directos |  |  | 0.29 |
